# Grille de soufflage

- Propriété du fichier: CYPE Ingenieros S.A.
- Format: FIEBDC-3/2016
- Logiciel: Générateur de prix de la construction. CYPE Ingenieros, S.A.
- Date: 31/01/2025
- Zone géographique: Bénin
- Devise: XOF
- Coûts indirects: 3 %
- Frais généraux: 13 %
- Bénéfice: 6 %
- TVA: 18 %

## T Équipements techniques

### TV Climatisation et ventilation

#### TVA Distribution d'air

**TVA200** U Grille de soufflage.
Grille d'impulsion, d'aluminium extrudé, anodisé couleur naturelle E6-C-0, avec lames horizontales réglables individuellement, de 525x125 mm, avec partie postérieure de tôle d'acier peinte de couleur noire RAL 9005, constituée de lames verticales réglables individuellement et mécanisme de régulation du débit avec lames couplées en opposition, actionnables depuis la partie frontale, fixation cachée (avec cadre de montage de tôle en acier galvanisé), montée dans paroi. Comprend les accessoires de montage et les éléments de fixation.
Inclut: Implantation. Montage et fixation de la grille.
Critère pour le métré: Nombre d'unités prévues, selon documentation graphique du Projet.
Critère pour le mémoire: On mesurera le nombre d'unités réellement exécutées selon les spécifications du Projet.

| Code | U | Désignation | Quantité | Prix | Montant |
|---|---|---|---|---|---|
| mt42trx010gad | U | Grille d'impulsion, d'aluminium extrudé, anodisé couleur naturelle E6-C-0, avec lames horizontales réglables individuellement, de 525x125 mm, avec partie postérieure de tôle d'acier peinte de couleur noire RAL 9005, constituée de lames verticales réglables individuellement et mécanisme de régulation du débit avec lames couplées en opposition, actionnables depuis la partie frontale, fixation cachée (avec cadre de montage de tôle en acier galvanisé). (matériau) | 1 | 74773.31 | 74773.310 |
| mo005 | h | Compagnon professionnel III/CP2 installateur de climatisation. (main-d'œuvre) | 0.246 | 1152.36 | 283.481 |
| mo104 | h | Ouvrier professionnel II/OP installateur de climatisation. (main-d'œuvre) | 0.246 | 836.62 | 205.809 |
| % | % | Frais de chantier des unités d'ouvrage | 2 % | 75262.600 | 1505.252 |
|  |  | Coûts directs |  |  | 76767.852 |

## Ressources

**mt42trx010gad** U Grille d'impulsion
Données techniques: Coût énergétique 38.062 MJ; Émission de CO2 2.704 kg
Déchets:
- emballage: re150101 Emballages en papier et en carton. (composant de déchet); quantité 0.118 kg; Code CED 15 01 01; Masse de l'élément 1 kg; Volume 0.001333 m3
- emballage: re170203 Plastique. (composant de déchet); quantité 0.059 kg; Code CED 17 02 03; Masse de l'élément 1 kg; Volume 0.001667 m3
