# Ventilo-convecteur mural

- Propriété du fichier: CYPE Ingenieros S.A.
- Format: FIEBDC-3/2016
- Logiciel: Générateur de prix de la construction. CYPE Ingenieros, S.A.
- Date: 31/01/2025
- Zone géographique: Bénin
- Devise: XOF
- Coûts indirects: 3 %
- Frais généraux: 13 %
- Bénéfice: 6 %
- TVA: 18 %

## T Équipements techniques

### TV Climatisation et ventilation

#### TVJ Système Mitsubishi Electric HVRF, hybride à débit de réfrigérant variable

**TVJ070** U Ventilo-convecteur mural.
Ventilo-convecteur mural, gamme Hybrid City Multi, modèle PKFY-WL10VLM-E "MITSUBISHI ELECTRIC", alimentation monophasée (230V/50Hz), puissance frigorifique nominale 1,2 kW (température de bulbe sec de l'air intérieur 27°C, température de bulbe humide de l'air intérieur 19°C, température de bulbe sec de l'air extérieur 35°C), puissance calorifique nominale 1,4 kW (température de bulbe sec de l'air intérieur 20°C, température de bulbe sec de l'air extérieur 7°C, température de bulbe humide de l'air extérieur 6°C), consommation électrique nominale en refroidissement 0,02 kW, consommation électrique nominale en chauffage 0,01 kW, avec ventilateur à quatre vitesses, débit d'air à ultra faible/faible/moyenne/élevée vitesse: 3,3/3,8/4,1/4,5 m³/min, pression sonore à ultra faible/faible/moyenne/élevée vitesse: 22/26/28/30 dBA, dimensions 299x773x237 mm, poids 11 kg. Régulation: contrôle à distance par câble, connectable au bus M-Net, modèle PAR-U02MEDA-J.
Critère d'évaluation économique: Le prix ne comprend ni la canalisation ni le câblage électrique d'alimentation.
Inclut: Implantation. Mise en place et fixation. Connexion au réseau de conduite d'eau. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42mee165a | U | Ventilo-convecteur mural, gamme Hybrid City Multi, modèle PKFY-WL10VLM-E "MITSUBISHI ELECTRIC", alimentation monophasée (230V/50Hz), puissance frigorifique nominale 1,2 kW (température de bulbe sec de l'air intérieur 27°C, température de bulbe humide de l'air intérieur 19°C, température de bulbe sec de l'air extérieur 35°C), puissance calorifique nominale 1,4 kW (température de bulbe sec de l'air intérieur 20°C, température de bulbe sec de l'air extérieur 7°C, température de bulbe humide de l'air extérieur 6°C), consommation électrique nominale en refroidissement 0,02 kW, consommation électrique nominale en chauffage 0,01 kW, avec ventilateur à quatre vitesses, débit d'air à ultra faible/faible/moyenne/élevée vitesse: 3,3/3,8/4,1/4,5 m³/min, pression sonore à ultra faible/faible/moyenne/élevée vitesse: 22/26/28/30 dBA, dimensions 299x773x237 mm, poids 11 kg. (matériau) | 1 | 1099695.63 | 1099695.630 |
| mt42mee810a | U | Contrôle à distance par câble, connectable au bus M-Net, modèle PAR-U02MEDA-J "MITSUBISHI ELECTRIC", 140x25x120 mm, avec écran tactile LCD rétro-illuminé avec matrice de points, indicateur de l'état de fonctionnement avec LED multicolore configurable (10 couleurs disponibles), sonde de température ambiante, fonction de double température de consigne, fonction marche/arrêt, et 8 actions programmables pour chaque jour de la semaine. (matériau) | 1 | 319861.18 | 319861.180 |
| mt35aia090aa | m | Tube rigide en PVC, branchable, courbable à chaud, de couleur noire, de 16 mm de diamètre nominal, pour climatisation fixe en surface. Résistance à la compression 1250 N, résistance à l'impact 2 joules, température de travail -5°C jusqu'à 60°C, avec degré de protection IP547 selon NF EN 60529, propriétés électriques: isolant, non propagateur de la flamme. Selon NF EN 61386-1 et NF EN 61386-22. Comprend les colliers, les éléments de fixation et les accessoires (courbes, manchons, tés, coudes et courbes flexibles). (matériau) | 3 | 1135.55 | 3406.650 |
| mt42mee760 | m | Câble bus de communications, à 2 fils, de 0,5 mm² de section par fil. (matériau) | 3 | 2765.37 | 8296.110 |
| mo005 | h | Compagnon professionnel III/CP2 installateur de climatisation. (main-d'œuvre) | 1.142 | 1152.36 | 1315.995 |
| mo104 | h | Ouvrier professionnel II/OP installateur de climatisation. (main-d'œuvre) | 1.142 | 836.62 | 955.420 |
| % | % | Frais de chantier des unités d'ouvrage | 2 % | 1433530.985 | 28670.620 |
|  |  | Coûts directs |  |  | 1462201.605 |

Déchets:
- pose: mt35aia090aa; facteur de déchet 0.0275
- pose: mt42mee760 Câble bus de communications, à 2 fils, de 0,5 mm² de section par fil; facteur de déchet 0.01394

## Ressources

**mt42mee165a** U Ventilo-convecteur mural
Données techniques: Coût énergétique 513.811 MJ; Émission de CO2 35.146 kg
Déchets:
- emballage: re150101 Emballages en papier et en carton. (composant de déchet); quantité 0.18 kg; Code CED 15 01 01; Masse de l'élément 1 kg; Volume 0.001333 m3
- emballage: re170203 Plastique. (composant de déchet); quantité 0.09 kg; Code CED 17 02 03; Masse de l'élément 1 kg; Volume 0.001667 m3

**mt35aia090aa** m Tube rigide en PVC
Données techniques: Coût énergétique 11.626 MJ; Émission de CO2 0.577 kg; Code CED 17 02 03; Masse de l'élément 0.12 kg; Volume 0.0002 m3

**mt42mee760** m Câble bus de communications, à 2 fils, de 0,5 mm² de section par fil
Données techniques: Coût énergétique 1.881 MJ; Émission de CO2 0.096 kg; Code CED 17 04 11; Masse de l'élément 0.05 kg; Volume 0.000033 m3
Déchets:
- emballage: re150101 Emballages en papier et en carton; quantité 0.071 kg
