# Découpe dans une structure en béton, via un équipement de découpe avec fil diamanté

- Propriété du fichier: CYPE Ingenieros S.A.
- Format: FIEBDC-3/2016
- Logiciel: Générateur de prix de la construction. CYPE Ingenieros, S.A.
- Date: 31/01/2025
- Zone géographique: Bénin
- Devise: XOF
- Coûts indirects: 3 %
- Frais généraux: 13 %
- Bénéfice: 6 %
- TVA: 18 %

## T Équipements techniques

### TX Travaux généraux du maçon et du menuisier

#### TXP Pose

**TXP140** m Découpe dans une structure en béton, via un équipement de découpe avec fil diamanté.
Découpe par voie humide dans un élément en béton armé, jusqu'à une épaisseur maximale de 80 cm, sans percussion ni vibration, réalisée avec équipement de découpe avec fil diamanté.
Critère d'évaluation économique: Le prix comprend la réalisation de trous avec une perforeuse pour passer le fil.
Inclut: Implantation des zones à couper. Réalisation des trous. Découpe du béton. Retrait et stockage des décombres. Nettoyage des restes d'ouvrage. Chargement manuel des décombres dans le camion ou la benne.
Critère pour le métré: Longueur mesurée selon documentation graphique du Projet.
Critère pour le mémoire: On mesurera la longueur réellement exécutée selon les spécifications du Projet.

| Code | U | Désignation | Quantité | Prix | Montant |
|---|---|---|---|---|---|
| mq05per010 | h | Perforeuse avec couronne diamantée et support, par voie humide. (matériel) | 1 | 13573.06 | 13573.060 |
| mq06cor015a | h | Équipement pour découpe d'éléments en béton, avec fil diamanté, par voie humide. (matériel) | 4 | 30539.39 | 122157.560 |
| mo020 | h | Compagnon professionnel III/CP2 construction. (main-d'œuvre) | 4.567 | 1121.29 | 5120.931 |
| mo077 | h | Ouvrier professionnel II/OP construction. (main-d'œuvre) | 5.708 | 838.14 | 4784.103 |
| % | % | Frais de chantier des unités d'ouvrage | 2 % | 145635.654 | 2912.713 |
|  |  | Coûts directs |  |  | 148548.367 |
