# Unité intérieure d'air conditionné avec distribution par gaine rectangulaire

- Propriété du fichier: CYPE INGENIEROS, S.A.
- Format: FIEBDC-3/2002
- Zone géographique: Bénin
- Devise: XOF
- Coûts indirects: 3.00 %
- Frais généraux: 13.00 %
- Bénéfice: 6.00 %
- TVA: 18.00 %

## T Équipements techniques

### TV Climatisation et ventilation

#### TVT Unités terminales autonomes de climatisation

**TVT250** U Unité intérieure d'air conditionné avec distribution par gaine rectangulaire.
Unité intérieure d'air conditionné, avec distribution par conduit rectangulaire, système air-air multisplit, gamme Sky Air, modèle FBA35A9 "DAIKIN", pour gaz R-32/R-410A, puissance frigorifique nominale 3,5 kW (température de bulbe sec de l'air intérieur 27°C, température de bulbe humide de l'air intérieur 19°C, température de bulbe sec de l'air extérieur 35°C), puissance calorifique nominale 4 kW (température de bulbe sec de l'air intérieur 20°C, température de bulbe sec de l'air extérieur 7°C, température de bulbe humide de l'air extérieur 6°C), diamètre de connexion du tuyau de liquide 1/4", diamètre de connexion du tuyau de gaz 3/8", alimentation monophasée (230V/50Hz), avec, débit d'air en refroidissement à élevée/faible vitesse: 15/10,5 m³/min, débit d'air en chauffage à élevée/faible vitesse: 15/10,5 m³/min, pression disponible à nominale/élevée vitesse: 30/150 Pa, dimensions 245x700x800 mm, poids 28 kg, pression sonore en refroidissement à élevée/faible vitesse: 35/29 dBA, pression sonore en chauffage à élevée/faible vitesse: 37/29 dBA, puissance sonore 60 dBA. Régulation: contrôle à distance multifonction, modèle Madoka BRC1H52W. Comprend les éléments pour la suspension au plafond.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai022a | U | Unité intérieure d'air conditionné, avec distribution par conduit rectangulaire, système air-air multisplit, gamme Sky Air, modèle FBA35A9 "DAIKIN", pour gaz R-32/R-410A, puissance frigorifique nominale 3,5 kW (température de bulbe sec de l'air intérieur 27°C, température de bulbe humide de l'air intérieur 19°C, température de bulbe sec de l'air extérieur 35°C), puissance calorifique nominale 4 kW (température de bulbe sec de l'air intérieur 20°C, température de bulbe sec de l'air extérieur 7°C, température de bulbe humide de l'air extérieur 6°C), diamètre de connexion du tuyau de liquide 1/4", diamètre de connexion du tuyau de gaz 3/8", alimentation monophasée (230V/50Hz), avec, débit d'air en refroidissement à élevée/faible vitesse: 15/10,5 m³/min, débit d'air en chauffage à élevée/faible vitesse: 15/10,5 m³/min, pression disponible à nominale/élevée vitesse: 30/150 Pa, dimensions 245x700x800 mm, poids 28 kg, pression sonore en refroidissement à élevée/faible vitesse: 35/29 dBA, pression sonore en chauffage à élevée/faible vitesse: 37/29 dBA, puissance sonore 60 dBA. (matériau) | 1.000 | 853577.66 | 853577.66 |
| mt42dai508a | U | Contrôle à distance multifonction, modèle Madoka BRC1H52W "DAIKIN", couleur blanche, avec programmation hebdomadaire, possibilité de sélectionner le mode standard ou le mode simplifié pour les hôtels, fonction marche/arrêt, changement de mode de fonctionnement, limitation de la température de consigne, sélection de la vitesse du ventilateur et fonctions avancées à l'aide de l'App pour smartphone avec connectivité Bluetooth Low Energy (BLE). (matériau) | 1.000 | 192654.14 | 192654.14 |
| mt42dai900 | m | Câble bus à 2 fils, de 0,5 mm² de section par fil (matériau) | 3.000 | 737.43 | 2212.29 |
| mt35aia090aa | m | Tube rigide en PVC, branchable, courbable à chaud, de couleur noire, de 16 mm de diamètre nominal, pour climatisation fixe en surface. Résistance à la compression 1250 N, résistance à l'impact 2 joules, température de travail -5°C jusqu'à 60°C, avec degré de protection IP547 selon NF EN 60529, propriétés électriques: isolant, non propagateur de la flamme. Selon NF EN 61386-1 et NF EN 61386-22. Comprend les colliers, les éléments de fixation et les accessoires (courbes, manchons, tés, coudes et courbes flexibles). (matériau) | 3.000 | 1135.55 | 3406.65 |
| mt42www090 | U | Kit de support pour la suspension du plafond, constitué de quatre tiges filetées en acier galvanisé, avec leurs chevilles, écrous et rondelles correspondants. (matériau) | 1.000 | 20279.38 | 20279.38 |
| mo005 | h | Compagnon professionnel III/CP2 installateur de climatisation. (main-d'œuvre) | 1.142 | 1152.36 | 1316.00 |
| mo104 | h | Ouvrier professionnel II/OP installateur de climatisation. (main-d'œuvre) | 1.142 | 836.62 | 955.42 |
| % | % | Frais de chantier des unités d'ouvrage | 2 % | 1074401.54 | 21488.03 |
|  |  | Coûts directs |  |  | 1095889.57 |
