# Chapeau pour cuisine

- Propriété du fichier: CYPE INGENIEROS, S.A.
- Format: FIEBDC-3/2002
- Zone géographique: Bénin
- Devise: XOF
- Coûts indirects: 3.00 %
- Frais généraux: 13.00 %
- Bénéfice: 6.00 %
- TVA: 18.00 %

## T Équipements techniques

### TV Climatisation et ventilation

#### TVV Ventilation additionnelle spécifique en cuisine pour logements

**TVV060** U Chapeau pour cuisine.
Chapeau pare-pluie rotatif, en tôle galvanisée, DucoFlex "DAIKIN", couleur tuile, avec maille de protection contre l'entrée de feuilles et d'oiseaux, bavette en plomb et fût de raccordement au conduit de 160 mm de diamètre intérieur.
Inclut: Implantation. Mise en place.
Critère pour le métré: Nombre d'unités prévues, selon documentation graphique du Projet.
Critère pour le mémoire: On mesurera le nombre d'unités réellement exécutées selon les spécifications du Projet.

| Code | U | Désignation | Quantité | Prix | Montant |
|---|---|---|---|---|---|
| mt42dai986a | U | Chapeau pare-pluie rotatif, en tôle galvanisée, DucoFlex "DAIKIN", couleur tuile, avec maille de protection contre l'entrée de feuilles et d'oiseaux, bavette en plomb et fût de raccordement au conduit de 160 mm de diamètre intérieur. (matériau) | 1.000 | 154860.74 | 154860.74 |
| mo011 | h | Compagnon professionnel III/CP2 monteur. (main-d'œuvre) | 0.191 | 1152.36 | 220.10 |
| mo080 | h | Ouvrier professionnel II/OP monteur. (main-d'œuvre) | 0.096 | 838.14 | 80.46 |
| % | % | Frais de chantier des unités d'ouvrage | 2 % | 155161.30 | 3103.23 |
|  |  | Coûts directs |  |  | 158264.53 |
