# Conduit d'extraction pour sortie des fumées, en acier inoxydable, pour cuisine

- Propriété du fichier: CYPE INGENIEROS, S.A.
- Format: FIEBDC-3/2002
- Zone géographique: Bénin
- Devise: XOF
- Coûts indirects: 3.00 %
- Frais généraux: 13.00 %
- Bénéfice: 6.00 %
- TVA: 18.00 %

## T Équipements techniques

### TV Climatisation et ventilation

#### TVV Ventilation additionnelle spécifique en cuisine pour logements

**TVV040** m Conduit d'extraction pour sortie des fumées, en acier inoxydable, pour cuisine.
Conduit d'extraction pour sortie des fumées, avec une arrivée par étage, pour cuisine, constitué de tube type shunt à paroi simple d'acier inoxydable AISI 304 avec bague d'étanchéité, gamme Divent C XT, "DINAK", de 200 mm de diamètre intérieur et 0,4 mm d'épaisseur. Comprend les accessoires et le matériel auxiliaire pour le montage et la fixation à l'ouvrage.
Inclut: Implantation du parcours du conduit et de la situation des éléments de fixation. Présentation des tuyaux et des accessoires. Fixation du matériel auxiliaire pour le montage et la fixation à l'ouvrage. Montage, connexion et contrôle de son bon fonctionnement.
Critère pour le métré: Longueur mesurée selon documentation graphique du Projet.
Critère pour le mémoire: On mesurera la longueur réellement exécutée selon les spécifications du Projet.

| Code | U | Désignation | Quantité | Prix | Montant |
|---|---|---|---|---|---|
| mt42din061h | U | Matériel auxiliaire pour le montage et la fixation à l'ouvrage des tubes à paroi simple d'acier inoxydable AISI 304 avec bague d'étanchéité, gamme Divent C XT, "DINAK", de 200 mm de diamètre intérieur. (matériau) | 1.000 | 4196.17 | 4196.17 |
| mt42din060vp | m | Tube type shunt à paroi simple d'acier inoxydable AISI 304 avec bague d'étanchéité, gamme Divent C XT, "DINAK", de 200 mm de diamètre intérieur et 0,4 mm d'épaisseur, avec le prix augmenté de 75% pour cause d'accessoires. (matériau) | 1.000 | 122388.38 | 122388.38 |
| op00ato010 |  | Tournevis. | 1.000 | 0.00 | 0.00 |
| op00mar010 |  | Marteau. | 1.000 | 0.00 | 0.00 |
| op00tal010 |  | Perceuse. | 1.000 | 0.00 | 0.00 |
| mo013 | h | Compagnon professionnel III/CP2 monteur de conduits métalliques. (main-d'œuvre) | 0.518 | 1152.36 | 596.92 |
| mo084 | h | Ouvrier professionnel II/OP monteur de conduits métalliques. (main-d'œuvre) | 0.481 | 838.14 | 403.15 |
| % | % | Frais de chantier des unités d'ouvrage | 2 % | 127584.62 | 2551.69 |
|  |  | Coûts directs |  |  | 130136.31 |
