# Débroussaillage et nettoyage du terrain contenant des arbustes

- Propriété du fichier: CYPE INGENIEROS, S.A.
- Format: FIEBDC-3/2002
- Zone géographique: Bénin
- Devise: XOF
- Coûts indirects: 3.00 %
- Frais généraux: 13.00 %
- Bénéfice: 6.00 %
- TVA: 18.00 %

## B Aménagements extérieurs

### BT Terrassement

#### BTN Nettoyage et décapage du terrain

**BTN020** m² Débroussaillage et nettoyage du terrain contenant des arbustes.
Débroussaillage et nettoyage du terrain contenant des arbustes, avec des moyens mécaniques. Comprend les travaux nécessaires pour retirer des zones prévues: arbustes, petites plantes, souches, mauvaises herbes, buissons, bois morts, décombres, déchets et tout autre matériau existant, jusqu'à une épaisseur au moins égale à l'épaisseur de la couche de terre végétale, en considérant comme minimum 25 cm; et chargement dans le camion.
Critère d'évaluation économique: Le prix ne comprend ni l'abattage des arbres ni le transport des matériaux enlevés.
Inclut: Implantation sur le terrain. Coupe d'arbustes. Remuement mécanique des matériaux d'essartage. Retrait et disposition mécanique des matériaux objets de l'essartage. Chargement dans le camion.
Critère pour le métré: Surface mesurée en projection horizontale, selon documentation graphique du Projet.
Critère pour le mémoire: On mesurera, en projection horizontale, la surface réellement exécutée selon les spécifications du Projet, sans inclure les augmentations par excès d'excavation non autorisés.

| Code | U | Désignation | Quantité | Prix | Montant |
|---|---|---|---|---|---|
| mq09sie010 | h | Tronçonneuse à essence, de 50 cm de lame et 2 kW de puissance. (matériel) | 0.022 | 1660.89 | 36.54 |
| mq01pan010a | h | Chargeuse sur pneus de 120 kW/1,9 m³. (matériel) | 0.017 | 22272.56 | 378.63 |
| mo087 | h | Ouvrier professionnel II/OP VRD espaces publics. (main-d'œuvre) | 0.075 | 838.14 | 62.86 |
| % | % | Frais de chantier des unités d'ouvrage | 2 % | 478.03 | 9.56 |
|  |  | Coûts directs |  |  | 487.59 |
