# Scarification du terrain

- Propriété du fichier: CYPE INGENIEROS, S.A.
- Format: FIEBDC-3/2002
- Zone géographique: Bénin
- Devise: XOF
- Coûts indirects: 3.00 %
- Frais généraux: 13.00 %
- Bénéfice: 6.00 %
- TVA: 18.00 %

## B Aménagements extérieurs

### BT Terrassement

#### BTN Nettoyage et décapage du terrain

**BTN030** m² Scarification du terrain.
Scarification superficielle du terrain, jusqu'à une profondeur minimale de 20cm, avec des moyens mécaniques, jusqu'à obtenir sa désagrégation pour compactage postérieur, afin d'obtenir une surface homogène d'appui.
Critère d'évaluation économique: Le prix ne comprend pas le compactage du terrain.
Inclut: Préparation de la zone de travail. Emplacement des points topographiques. Exécution de la scarification.
Critère pour le métré: Surface mesurée en projection horizontale, selon documentation graphique du Projet.
Critère pour le mémoire: On mesurera, en projection horizontale, la surface réellement exécutée selon les spécifications du Projet.

| Code | U | Désignation | Quantité | Prix | Montant |
|---|---|---|---|---|---|
| mq01mot020a | h | Motoniveleuse de 99 kW, équipée d'un ripper. (matériel) | 0.002 | 43127.82 | 86.26 |
| % | % | Frais de chantier des unités d'ouvrage | 2 % | 86.26 | 1.73 |
|  |  | Coûts directs |  |  | 87.99 |
