# Paroi naturelle

- Propriété du fichier: CYPE INGENIEROS, S.A.
- Format: FIEBDC-3/2002
- Zone géographique: Bénin
- Devise: XOF
- Coûts indirects: 3.00 %
- Frais généraux: 13.00 %
- Bénéfice: 6.00 %
- TVA: 18.00 %

## L Espaces verts

### LS Séparations végétales

#### LSP Parois naturelles

**LSP010** m² Paroi naturelle.
Paroi de claie de bambou naturel, tiges pelées, de 100 cm de hauteur, tissu avec fil d'acier galvanisé, fixée avec un fil de fer galvanisé sur un support existant.
Inclut: Mise en place de la paroi extérieure naturelle et fixation avec du fil de fer galvanisé.
Critère pour le métré: Surface mesurée selon documentation graphique du Projet.
Critère pour le mémoire: On mesurera la surface réellement exécutée selon les spécifications du Projet.

| Code | U | Désignation | Quantité | Prix | Montant |
|---|---|---|---|---|---|
| mt48cnj040g | m² | Claie de bambou naturel, tiges pelées, de 100 cm de hauteur, tissu avec fil d'acier galvanisé, fourni en rouleaux de 500 cm de largeur. (matériau) | 1.000 | 1639.46 | 1639.46 |
| mt08var050 | kg | Fil de fer galvanisé pour attacher, de 1,30 mm de diamètre. (matériau) | 0.100 | 1157.04 | 115.70 |
| mo040 | h | Compagnon professionnel III/CP2 jardinier. (main-d'œuvre) | 0.251 | 1121.29 | 281.44 |
| mo115 | h | Ouvrier jardinier. (main-d'œuvre) | 0.251 | 807.54 | 202.69 |
| % | % | Frais de chantier des unités d'ouvrage | 2 % | 2239.29 | 44.79 |
|  |  | Coûts directs |  |  | 2284.08 |
