# Sous-solage du terrain

- Propriété du fichier: CYPE INGENIEROS, S.A.
- Format: FIEBDC-3/2002
- Zone géographique: Bénin
- Devise: XOF
- Coûts indirects: 3.00 %
- Frais généraux: 13.00 %
- Bénéfice: 6.00 %
- TVA: 18.00 %

## L Espaces verts

### LT Préparation du terrain

#### LTS Travail du sol

**LTS040** m² Sous-solage du terrain.
Sous-solage du terrain moyen, avec des moyens mécaniques, via tracteur agricole équipé de sous-soleuse, atteignant une profondeur allant de 30 à 50 cm.
Inclut: Sous-solage du terrain. Signalisation et protection du terrain.
Critère pour le métré: Surface mesurée en projection horizontale, selon documentation graphique du Projet.
Critère pour le mémoire: On mesurera, en projection horizontale, la surface réellement exécutée selon les spécifications du Projet.

| Code | U | Désignation | Quantité | Prix | Montant |
|---|---|---|---|---|---|
| mq09tra090 | h | Tracteur agricole, de 33 kW, équipé de sous-soleuse, de 1,8 m de largeur de travail. (matériel) | 0.050 | 20041.42 | 1002.07 |
| mo040 | h | Compagnon professionnel III/CP2 jardinier. (main-d'œuvre) | 0.003 | 1121.29 | 3.36 |
| % | % | Frais de chantier des unités d'ouvrage | 2 % | 1005.43 | 20.11 |
|  |  | Coûts directs |  |  | 1025.54 |
