# Support pour stationnement de chiens

- Propriété du fichier: CYPE INGENIEROS, S.A.
- Format: FIEBDC-3/2002
- Zone géographique: Bénin
- Devise: XOF
- Coûts indirects: 3.00 %
- Frais généraux: 13.00 %
- Bénéfice: 6.00 %
- TVA: 18.00 %

## M Mobilier urbain

### MC Aménagements canins

#### MCE Équipements divers

**MCE010** U Support pour stationnement de chiens.
Support sur pied pour stationnement de chiens, constitué d'une plaque métallique et d'un anneau en acier, fixé à une surface support avec éléments d'ancrage.
Critère d'évaluation économique: Le prix ne comprend pas la surface support.
Inclut: Implantation. Montage. Suppression et nettoyage du matériau excédant.
Critère pour le métré: Nombre d'unités prévues, selon documentation graphique du Projet.
Critère pour le mémoire: On mesurera le nombre d'unités réellement exécutées selon les spécifications du Projet.

| Code | U | Désignation | Quantité | Prix | Montant |
|---|---|---|---|---|---|
| mt52moc070c | U | Support sur pied pour stationnement de chiens, constitué d'une plaque métallique et d'un anneau en acier, y compris texte et pictogramme indicatif de son utilisation, vis et plaque d'ancrage pour fixer au revêtement de sol. (matériau) | 1.000 | 125253.12 | 125253.12 |
| mo041 | h | Compagnon professionnel III/CP2 VRD espaces publics. (main-d'œuvre) | 0.126 | 1121.29 | 141.28 |
| mo087 | h | Ouvrier professionnel II/OP VRD espaces publics. (main-d'œuvre) | 0.126 | 838.14 | 105.61 |
| % | % | Frais de chantier des unités d'ouvrage | 2 % | 125500.01 | 2510.00 |
|  |  | Coûts directs |  |  | 128010.01 |
