# Balise en acier corten

- Propriété du fichier: CYPE INGENIEROS, S.A.
- Format: FIEBDC-3/2002
- Zone géographique: Bénin
- Devise: XOF
- Coûts indirects: 3.00 %
- Frais généraux: 13.00 %
- Bénéfice: 6.00 %
- TVA: 18.00 %

## M Mobilier urbain

### ME Éclairage public

#### MEB Balises

**MEB010** U Balise en acier corten.
Balise modèle Área "SANTA & COLE", de 1100 mm de hauteur, composée de corps en acier corten de 6 mm d'épaisseur en forme de tétraèdre et d'un réflecteur incliné en acier inoxydable AISI 304, avec 3 DEL de 25 W, classe de protection I, degré de protection IP66, fixée sur une base de béton BCN: CPJ-CEM II/A 32,5 - P - B 20 - 15/25 - E: 1 - NA - P 18-305. Comprend l'implantation, l'excavation manuelle du terrain, les éléments d'ancrage, les accessoires et la suppression et le nettoyage du matériau excédant.
Inclut: Implantation. Excavation. Bétonnage de la base d'appui. Mise en place des éléments d'ancrage. Fixation de la balise. Connexion. Mise en place de la lampe et des accessoires. Suppression et nettoyage du matériau excédant.
Critère pour le métré: Nombre d'unités prévues, selon documentation graphique du Projet.
Critère pour le mémoire: On mesurera le nombre d'unités réellement exécutées selon les spécifications du Projet.

| Code | U | Désignation | Quantité | Prix | Montant |
|---|---|---|---|---|---|
| mt34syc301b | U | Balise modèle Área "SANTA & COLE", de 1100 mm de hauteur, composée de corps en acier corten de 6 mm d'épaisseur en forme de tétraèdre et d'un réflecteur incliné en acier inoxydable AISI 304, avec 3 DEL de 25 W, classe de protection I, degré de protection IP66, y compris les boulons d'ancrage. (matériau) | 1.000 | 1469134.36 | 1469134.36 |
| mt10hmf040iaed | m³ | Béton non armé prêt à l'emploi BCN: CPJ-CEM II/A 32,5 - TP - B 20 - 15/25 - E: 1 - NA - P 18-305. (matériau) | 0.250 | 58929.92 | 14732.48 |
| mo020 | h | Compagnon professionnel III/CP2 construction. (main-d'œuvre) | 0.251 | 1121.29 | 281.44 |
| mo077 | h | Ouvrier professionnel II/OP construction. (main-d'œuvre) | 0.251 | 838.14 | 210.37 |
| mo003 | h | Compagnon professionnel III/CP2 électricien. (main-d'œuvre) | 0.251 | 1152.36 | 289.24 |
| mo102 | h | Ouvrier professionnel II/OP électricien. (main-d'œuvre) | 0.251 | 836.62 | 209.99 |
| % | % | Frais de chantier des unités d'ouvrage | 2 % | 1484857.88 | 29697.16 |
|  |  | Coûts directs |  |  | 1514555.04 |
