# Jardinière en bois

- Propriété du fichier: CYPE INGENIEROS, S.A.
- Format: FIEBDC-3/2002
- Zone géographique: Bénin
- Devise: XOF
- Coûts indirects: 3.00 %
- Frais généraux: 13.00 %
- Bénéfice: 6.00 %
- TVA: 18.00 %

## M Mobilier urbain

### MF Fleurissement

#### MFB Jardinières

**MFB030** U Jardinière en bois.
Jardinière rectangulaire en bois de pin, de 180x60x35 cm.
Inclut: Mise en place de la jardinière. Suppression et nettoyage du matériau excédant.
Critère pour le métré: Nombre d'unités prévues, selon documentation graphique du Projet.
Critère pour le mémoire: On mesurera le nombre d'unités réellement exécutées selon les spécifications du Projet.

| Code | U | Désignation | Quantité | Prix | Montant |
|---|---|---|---|---|---|
| mt52mug230l | U | Jardinière rectangulaire en bois de pin, de 180x60x35 cm, y compris bac intérieur en tôle de zinc. (matériau) | 1.000 | 361665.09 | 361665.09 |
| mo041 | h | Compagnon professionnel III/CP2 VRD espaces publics. (main-d'œuvre) | 0.251 | 1121.29 | 281.44 |
| mo087 | h | Ouvrier professionnel II/OP VRD espaces publics. (main-d'œuvre) | 0.502 | 838.14 | 420.75 |
| % | % | Frais de chantier des unités d'ouvrage | 2 % | 362367.28 | 7247.35 |
|  |  | Coûts directs |  |  | 369614.63 |
