# Jardinière en bois

- Propriété du fichier: CYPE INGENIEROS, S.A.
- Format: FIEBDC-3/2002
- Zone géographique: Bénin
- Devise: XOF
- Coûts indirects: 3.00 %
- Frais généraux: 13.00 %
- Bénéfice: 6.00 %
- TVA: 18.00 %

## M Mobilier urbain

### MF Fleurissement

#### MFB Jardinières

**MFB030** U Jardinière en bois.
Jardinière hexagonale en bois de pin, de 140 cm de diamètre et 45 cm de hauteur.
Inclut: Mise en place de la jardinière. Suppression et nettoyage du matériau excédant.
Critère pour le métré: Nombre d'unités prévues, selon documentation graphique du Projet.
Critère pour le mémoire: On mesurera le nombre d'unités réellement exécutées selon les spécifications du Projet.

| Code | U | Désignation | Quantité | Prix | Montant |
|---|---|---|---|---|---|
| mt52mug230u | U | Jardinière hexagonale en bois de pin, de 140 cm de diamètre et 45 cm de hauteur, y compris bac intérieur en tôle de zinc. (matériau) | 1.000 | 569809.41 | 569809.41 |
| mq04cag010a | h | Camion grue jusqu'à 6 t de charge maximale. (matériel) | 0.396 | 27377.04 | 10841.31 |
| mo041 | h | Compagnon professionnel III/CP2 VRD espaces publics. (main-d'œuvre) | 0.452 | 1121.29 | 506.82 |
| mo087 | h | Ouvrier professionnel II/OP VRD espaces publics. (main-d'œuvre) | 0.754 | 838.14 | 631.96 |
| % | % | Frais de chantier des unités d'ouvrage | 2 % | 581789.50 | 11635.79 |
|  |  | Coûts directs |  |  | 593425.29 |
