# Poubelle en fonte

- Propriété du fichier: CYPE INGENIEROS, S.A.
- Format: FIEBDC-3/2002
- Zone géographique: Bénin
- Devise: XOF
- Coûts indirects: 3.00 %
- Frais généraux: 13.00 %
- Bénéfice: 6.00 %
- TVA: 18.00 %

## M Mobilier urbain

### MO Mobilier de propreté

#### MOP Poubelles

**MOP010** U Poubelle en fonte.
Poubelle, de 80 cm de hauteur et capacité 40 litres, avec corps en fonte de fer et structure en acier galvanisé, fixée à une surface support avec éléments d'ancrage.
Critère d'évaluation économique: Le prix ne comprend pas la surface support.
Inclut: Implantation. Montage. Suppression et nettoyage du matériau excédant.
Critère pour le métré: Nombre d'unités prévues, selon documentation graphique du Projet.
Critère pour le mémoire: On mesurera le nombre d'unités réellement exécutées selon les spécifications du Projet.

| Code | U | Désignation | Quantité | Prix | Montant |
|---|---|---|---|---|---|
| mt52pap010a | U | Poubelle, de 80 cm de hauteur et capacité 40 litres, avec corps en fonte de fer et structure en acier galvanisé, y compris les boulons d'ancrage. (matériau) | 1.000 | 345843.65 | 345843.65 |
| mt09reh330 | kg | Mortier de résine époxy avec sable de silice, à durcissement rapide, pour remplissage des ancrages. (matériau) | 0.200 | 3856.78 | 771.36 |
| mo041 | h | Compagnon professionnel III/CP2 VRD espaces publics. (main-d'œuvre) | 0.352 | 1121.29 | 394.69 |
| mo087 | h | Ouvrier professionnel II/OP VRD espaces publics. (main-d'œuvre) | 0.352 | 838.14 | 295.03 |
| % | % | Frais de chantier des unités d'ouvrage | 2 % | 347304.73 | 6946.09 |
|  |  | Coûts directs |  |  | 354250.82 |
