# Rampe de montée et descente

- Propriété du fichier: CYPE INGENIEROS, S.A.
- Format: FIEBDC-3/2002
- Zone géographique: Bénin
- Devise: XOF
- Coûts indirects: 3.00 %
- Frais généraux: 13.00 %
- Bénéfice: 6.00 %
- TVA: 18.00 %

## M Mobilier urbain

### MQ Équipements sportifs

#### MQB Circuit vélo

**MQB010** U Rampe de montée et descente.
Rampe de montée et de descente pour vélos, en bois de pin sylvestre, traité en autoclave, avec classe d'emploi 4 selon NF EN 335, terminée avec un vernis protecteur, de 3,50x0,40x0,35 m, avec visserie en acier galvanisé, cachée et protégée avec des caches-vis de sécurité, avec zone d sécurité de 28,00 m², fixée à une base de béton BCN: CPJ-CEM II/A 32,5 - P - B 20 - 15/25 - E: 1 - NA - P 18-305. Comprend l'implantation, excavation manuelle du terrain et la fixation de l'équipement pour vélos. Totalement montée et testée par l'entreprise installatrice.
Inclut: Implantation. Excavation avec des moyens manuels. Bétonnage de la base d'appui. Fixation de l'équipement pour vélos.
Critère pour le métré: Nombre d'unités prévues, selon documentation graphique du Projet.
Critère pour le mémoire: On mesurera le nombre d'unités réellement exécutées selon les spécifications du Projet.

| Code | U | Désignation | Quantité | Prix | Montant |
|---|---|---|---|---|---|
| mt10hmf040iaeg | m³ | Béton non armé prêt à l'emploi BCN: CPJ-CEM II/A 32,5 - P - B 20 - 15/25 - E: 1 - NA - P 18-305. (matériau) | 0.600 | 55418.26 | 33250.96 |
| mt52bic010a | U | Rampe de montée et de descente pour vélos, en bois de pin sylvestre, traité en autoclave, avec classe d'emploi 4 selon NF EN 335, terminée avec un vernis protecteur, de 3,50x0,40x0,35 m, avec visserie en acier galvanisé, cachée et protégée avec des caches-vis de sécurité, avec zone d sécurité de 28,00 m², y compris éléments de fixation. (matériau) | 1.000 | 2900598.61 | 2900598.61 |
| op00tal010 |  | Perceuse. | 1.000 | 0.00 | 0.00 |
| op00ato010 |  | Tournevis. | 1.000 | 0.00 | 0.00 |
| mo041 | h | Compagnon professionnel III/CP2 VRD espaces publics. (main-d'œuvre) | 10.047 | 1121.29 | 11265.60 |
| mo087 | h | Ouvrier professionnel II/OP VRD espaces publics. (main-d'œuvre) | 20.093 | 838.14 | 16840.75 |
| % | % | Frais de chantier des unités d'ouvrage | 2 % | 2961955.92 | 59239.12 |
|  |  | Coûts directs |  |  | 3021195.04 |
