# Marquage et signalisation de terrains de sport, avec peinture

- Propriété du fichier: CYPE INGENIEROS, S.A.
- Format: FIEBDC-3/2002
- Zone géographique: Bénin
- Devise: XOF
- Coûts indirects: 3.00 %
- Frais généraux: 13.00 %
- Bénéfice: 6.00 %
- TVA: 18.00 %

## M Mobilier urbain

### MQ Équipements sportifs

#### MQM Revêtements

**MQM050** U Marquage et signalisation de terrains de sport, avec peinture.
Application manuelle de deux couches de peinture antidérapante, couleur blanche, finition satiné, texture lisse, la première couche diluée avec 20% d'eau et la suivante diluée avec 5% d'eau ou non diluée; pour marquage et signalisation de terrain de tennis, avec lignes de 5 cm de largeur, continues ou discontinues, selon les normes fédératives.
Inclut: Préparation de la surface. Réalisation du marquage.
Critère pour le métré: Nombre d'unités prévues, selon documentation graphique du Projet.
Critère pour le mémoire: On mesurera le nombre d'unités réellement exécutées selon les spécifications du Projet.

| Code | U | Désignation | Quantité | Prix | Montant |
|---|---|---|---|---|---|
| mt27pii060x | l | Peinture, à base de résines acryliques, couleur blanche, finition satinée, texture lisse, antidérapante; à appliquer à la brosse, au rouleau ou au pistolet. (matériau) | 1.810 | 11339.77 | 20524.98 |
| mt27wav020b | m | Ruban adhésif de masquage, de 50 mm de largeur. (matériau) | 347.600 | 188.35 | 65470.46 |
| mo038 | h | Compagnon professionnel III/CP2 peintre. (main-d'œuvre) | 11.905 | 1121.29 | 13348.96 |
| mo076 | h | Ouvrier professionnel II/OP peintre. (main-d'œuvre) | 11.905 | 838.14 | 9978.06 |
| % | % | Frais de chantier des unités d'ouvrage | 2 % | 109322.46 | 2186.45 |
|  |  | Coûts directs |  |  | 111508.91 |
