# Revêtement de sol avec des galets

- Propriété du fichier: CYPE INGENIEROS, S.A.
- Format: FIEBDC-3/2002
- Zone géographique: Bénin
- Devise: XOF
- Coûts indirects: 3.00 %
- Frais généraux: 13.00 %
- Bénéfice: 6.00 %
- TVA: 18.00 %

## V Voiries

### VP Revêtement de sols extérieurs

#### VPG Graviers

**VPG010** m² Revêtement de sol avec des galets.
Revêtement de sol avec des galets de de 10 à 12 mm de taille maximale, posés en boutisses, avec disposition irrégulière, sur couche de mortier de ciment CEM II/B-P 32,5 N type M-7,5, de 60 mm d'épaisseur. Comprend l'implantation, la mise en place et le retrait des coffrages, l'arrosage et le jointoiement avec du lait de ciment, le retrait à frais des restes de lait et le nettoyage final.
Inclut: Implantation. Mise en place des coffrages. Extension de la couche de mortier. Mise en place individuelle des granulats. Application du lait de ciment. Retrait des coffrages. Nettoyage final.
Critère pour le métré: Surface mesurée en projection horizontale, selon documentation graphique du Projet.
Critère pour le mémoire: On mesurera, en projection horizontale, la surface réellement exécutée selon les spécifications du Projet.

| Code | U | Désignation | Quantité | Prix | Montant |
|---|---|---|---|---|---|
| mt09mor010d | m³ | Mortier de ciment CEM II/B-P 32,5 N type M-7,5, confectionné sur site avec 300 kg/m³ de ciment et une proportion en volume 1/5. (matériau) | 0.060 | 94336.99 | 5660.22 |
| mt01arp170a | t | Galets sélectionnés, de 10 à 12 mm de taille maximale, pour revêtements de sols. (matériau) | 0.016 | 15259.60 | 244.15 |
| mt09lec020a | m³ | Lait de ciment CEM II/B-P 32,5 N 1/2. (matériau) | 0.002 | 100816.39 | 201.63 |
| mt08aaa010a | m³ | Eau. (matériau) | 0.010 | 1157.04 | 11.57 |
| mo041 | h | Compagnon professionnel III/CP2 VRD espaces publics. (main-d'œuvre) | 2.637 | 1121.29 | 2956.84 |
| mo087 | h | Ouvrier professionnel II/OP VRD espaces publics. (main-d'œuvre) | 2.637 | 838.14 | 2210.18 |
| % | % | Frais de chantier des unités d'ouvrage | 2 % | 11284.59 | 225.69 |
|  |  | Coûts directs |  |  | 11510.28 |
