# Panneau routier complémentaire

- Propriété du fichier: CYPE INGENIEROS, S.A.
- Format: FIEBDC-3/2002
- Zone géographique: Bénin
- Devise: XOF
- Coûts indirects: 3.00 %
- Frais généraux: 13.00 %
- Bénéfice: 6.00 %
- TVA: 18.00 %

## V Voiries

### VS Signalisation routière

#### VSV Signalisation verticale

**VSV060** U Panneau routier complémentaire.
Fourniture et mise en place sur le support de panneau complémentaire routier en acier galvanisé, de 60x40 cm, avec rétro-réfléchissement classe 2 (H.I.). Comprend les accessoires, la visserie et les éléments d'ancrage.
Inclut: Montage.
Critère pour le métré: Nombre d'unités prévues, selon documentation graphique du Projet.
Critère pour le mémoire: On mesurera le nombre d'unités réellement fournies selon les spécifications du Projet.

| Code | U | Désignation | Quantité | Prix | Montant |
|---|---|---|---|---|---|
| mt53spc100I | U | Panneau complémentaire routier en acier galvanisé, de 60x40 cm, avec rétro-réfléchissement classe 2 (H.I.), y compris accessoires, visserie et éléments d'ancrage. (matériau) | 1.000 | 52105.53 | 52105.53 |
| mq07cce010a | h | Camion avec nacelle élévatrice à bras articulé de 16 m de hauteur maximale de travail et 260 kg de charge maximale. (matériel) | 0.187 | 27434.37 | 5130.23 |
| mo041 | h | Compagnon professionnel III/CP2 VRD espaces publics. (main-d'œuvre) | 0.126 | 1121.29 | 141.28 |
| mo087 | h | Ouvrier professionnel II/OP VRD espaces publics. (main-d'œuvre) | 0.126 | 838.14 | 105.61 |
| % | % | Frais de chantier des unités d'ouvrage | 2 % | 57482.65 | 1149.65 |
|  |  | Coûts directs |  |  | 58632.30 |
