# Hérisson drainant

- Propriété du fichier: CYPE INGENIEROS, S.A.
- Format: FIEBDC-3/2002
- Zone géographique: Bénin
- Devise: XOF
- Coûts indirects: 3.00 %
- Frais généraux: 13.00 %
- Bénéfice: 6.00 %
- TVA: 18.00 %

## X Réseaux divers

### XA Évacuation de l'eau

#### XAD Drainages divers

**XAD020** m² Hérisson drainant.
Formation d'un hérisson drainant sur le terrain pour la récupération des eaux pluviales, composé de: couche de 25 cm de grave de carrière en pierre calcaire, Ø40/70 mm, extension avec des moyens mécaniques et compactage avec des moyens manuels. Comprend le chargement, le transport et le déchargement sur site des graviers à utiliser dans les travaux de remplissage et arrosage de ceux-ci.
Inclut: Transport et décharge du matériau au pied du talus. Extension du matériau de remblai en couches d'épaisseurs uniformes. Arrosage de la couche. Compactage et nivellement.
Critère pour le métré: Surface mesurée selon documentation graphique du Projet.
Critère pour le mémoire: On mesurera la surface réellement exécutée selon les spécifications du Projet.

| Code | U | Désignation | Quantité | Prix | Montant |
|---|---|---|---|---|---|
| mt01are010a | m³ | Grave de carrière de pierre calcaire, de 40 à 70 mm de diamètre. (matériau) | 0.250 | 12716.33 | 3179.08 |
| mq01pan010a | h | Chargeuse sur pneus de 120 kW/1,9 m³. (matériel) | 0.013 | 22272.56 | 289.54 |
| mq02cia020j | h | Camion citerne, de 8 m³ de capacité. (matériel) | 0.013 | 58773.82 | 764.06 |
| mq02rod010d | h | Plaque vibrante à guidage manuel, de 300 kg, largeur de travail 70 cm, réversible. (matériel) | 0.013 | 3537.69 | 45.99 |
| mo113 | h | Ouvrier d'exécution I/OE1 construction. (main-d'œuvre) | 0.276 | 807.54 | 222.88 |
| % | % | Frais de chantier des unités d'ouvrage | 2 % | 4501.55 | 90.03 |
|  |  | Coûts directs |  |  | 4591.58 |
