# Tuyauterie d'approvisionnement et de distribution

- Propriété du fichier: CYPE INGENIEROS, S.A.
- Format: FIEBDC-3/2002
- Zone géographique: Bénin
- Devise: XOF
- Coûts indirects: 3.00 %
- Frais généraux: 13.00 %
- Bénéfice: 6.00 %
- TVA: 18.00 %

## X Réseaux divers

### XD Distribution d'eau

#### XDA Arrosage

**XDA020** m Tuyauterie d'approvisionnement et de distribution.
Tuyauterie d'approvisionnement et de distribution d'eau d'arrosage, constituée de tube en polyéthylène PE 40 de couleur noire avec des bandes de couleur bleue, de 20 mm de diamètre extérieur et 2,8 mm d'épaisseur, PN=10 atm, enterrée, placée sur un lit de sable de 10 cm d'épaisseur, dûment compacté et nivelé avec une pilonneuse vibrante à guidage manuel, remblai latéral en compactant et remblai postérieur avec le même sable jusqu'à 10 cm au-dessus de la génératrice supérieure de la tuyauterie. Comprend les accessoires de connexion et. Totalement montée, connectée et testée.
Critère d'évaluation économique: Le prix ne comprend ni l'excavation ni le remblai proprement dit.
Inclut: Implantation et tracé. Suppression des terres lâches du fond de l'excavation. Déversement du sable dans le fond de la tranchée. Mise en place de la tuyauterie. Exécution du remblai enveloppe.
Critère pour le métré: Longueur mesurée selon documentation graphique du Projet.
Critère pour le mémoire: On mesurera la longueur réellement exécutée selon les spécifications du Projet.

| Code | U | Désignation | Quantité | Prix | Montant |
|---|---|---|---|---|---|
| mt01ara010a | m³ | Sable avec granulométrie de 0 à 5 mm de diamètre, propre. (matériau) | 0.088 | 9698.33 | 853.45 |
| mt37tpa030ac | m | Tube en polyéthylène PE 40 de couleur noire avec des bandes de couleur bleue, de 20 mm de diamètre extérieur et 2,8 mm d'épaisseur, PN=10 atm, selon NF EN 12201-2, avec le prix augmenté de 10% pour cause d'accessoires et pièces spéciales. (matériau) | 1.000 | 1118.81 | 1118.81 |
| mo020 | h | Compagnon professionnel III/CP2 construction. (main-d'œuvre) | 0.060 | 1121.29 | 67.28 |
| mo113 | h | Ouvrier d'exécution I/OE1 construction. (main-d'œuvre) | 0.060 | 807.54 | 48.45 |
| mo008 | h | Compagnon professionnel III/CP2 plombier. (main-d'œuvre) | 0.050 | 1152.36 | 57.62 |
| % | % | Frais de chantier des unités d'ouvrage | 2 % | 2145.61 | 42.91 |
|  |  | Coûts directs |  |  | 2188.52 |
