# Support de lignes, en bois

- Propriété du fichier: CYPE INGENIEROS, S.A.
- Format: FIEBDC-3/2002
- Zone géographique: Bénin
- Devise: XOF
- Coûts indirects: 3.00 %
- Frais généraux: 13.00 %
- Bénéfice: 6.00 %
- TVA: 18.00 %

## X Réseaux divers

### XE Électricité

#### XEA Lignes aériennes

**XEA020** U Support de lignes, en bois.
Poteau en bois de pin de première qualité, de 6 m de hauteur, 22 cm de diamètre à la base et 11 cm de diamètre en pointe, finition créosotée, encastré directement dans sol cohésif. Compris l'excavation avec des moyens mécaniques, le remplissage avec des pierres puis avec des terres provenant de l'excavation elle-même, le transport et la décharge. Totalement monté.
Inclut: Implantation. Transport et décharge. Excavation. Suppression des terres lâches du fond de l'excavation. Hissage du poteau. Mise en place et aplomb. Remplissage avec des pierres. Remblai de terres provenant de l'excavation elle-même. Suppression des restes, nettoyage final et retrait des décombres. Chargement des décombres dans le camion ou la benne.
Critère pour le métré: Nombre d'unités prévues, selon documentation graphique du Projet.
Critère pour le mémoire: On mesurera le nombre d'unités réellement exécutées selon les spécifications du Projet.

| Code | U | Désignation | Quantité | Prix | Montant |
|---|---|---|---|---|---|
| mt35pya010a | U | Poteau en bois de pin de première qualité, de 6 m de hauteur, 22 cm de diamètre à la base et 11 cm de diamètre en pointe, finition créosotée, selon NF EN 14229. (matériau) | 1.000 | 63314.04 | 63314.04 |
| mq01exn010i | h | Mini pelleteuse sur pneus, de 37,5 kW. (matériel) | 0.341 | 25300.92 | 8627.61 |
| mq04cag010a | h | Camion grue jusqu'à 6 t de charge maximale. (matériel) | 0.550 | 27377.04 | 15057.37 |
| mo020 | h | Compagnon professionnel III/CP2 construction. (main-d'œuvre) | 2.261 | 1121.29 | 2535.24 |
| mo077 | h | Ouvrier professionnel II/OP construction. (main-d'œuvre) | 2.261 | 838.14 | 1895.03 |
| % | % | Frais de chantier des unités d'ouvrage | 2 % | 91429.29 | 1828.59 |
|  |  | Coûts directs |  |  | 93257.88 |
