# Profilage et modelage de talus, avec des moyens mécaniques

- Propriété du fichier: CYPE Ingenieros S.A.
- Format: FIEBDC-3/2016
- Logiciel: Générateur de prix de la construction. CYPE Ingenieros, S.A.
- Date: 04/02/2025
- Zone géographique: Bénin
- Devise: XOF
- Coûts indirects: 3 %
- Frais généraux: 13 %
- Bénéfice: 6 %
- TVA: 18 %

## B Aménagements extérieurs

### BT Terrassement

#### BTR Remblais

**BTR020** m² Profilage et modelage de talus, avec des moyens mécaniques.
Profilage et modelage de talus de terre-plein, de jusqu'à 3 m de hauteur, en terrain meuble, avec des moyens mécaniques.
Inclut: Préparation de la zone de travail. Emplacement des points topographiques. Exécution du profilage et du modelage.
Critère pour le métré: Surface mesurée selon documentation graphique du Projet.
Critère pour le mémoire: On mesurera la surface réellement exécutée selon les spécifications du Projet.

| Code | U | Désignation | Quantité | Prix | Montant |
|---|---|---|---|---|---|
| mq01mot010a | h | Motoniveleuse de 141 kW. (matériel) | 0.002 | 37525.09 | 75.050 |
| % | % | Frais de chantier des unités d'ouvrage | 2 % | 75.050 | 1.501 |
|  |  | Coûts directs |  |  | 76.551 |

Déchets:
- excavation: ruo170504 Terre et pierres distinctes de celles spécifiées dans le code 17 05 03. (composant de déchet); quantité 21.2 kg; Code CED 17 05 04; Masse de l'élément 1 kg; Volume 0.000625 m3
