# Remblai de tranchées, avec des moyens mécaniques et compactage par inondation

- Propriété du fichier: CYPE Ingenieros S.A.
- Format: FIEBDC-3/2016
- Logiciel: Générateur de prix de la construction. CYPE Ingenieros, S.A.
- Date: 04/02/2025
- Zone géographique: Bénin
- Devise: XOF
- Coûts indirects: 3 %
- Frais généraux: 13 %
- Bénéfice: 6 %
- TVA: 18 %

## B Aménagements extérieurs

### BT Terrassement

#### BTR Remblais

**BTR070** m³ Remblai de tranchées, avec des moyens mécaniques et compactage par inondation.
Remblai de tranchées avec sable 0/5 mm, avec des moyens mécaniques et compactage par inondation avec de l'eau, en recouvrement de tuyaux placés dans un terrain suffisamment perméable pour distribuer l'excès d'eau.
Inclut: Extension du matériau de remplissage. Inondation avec de l'eau.
Critère pour le métré: Volume moyen sur les sections théoriques de l'excavation, selon documentation graphique du Projet.
Critère pour le mémoire: On mesurera le volume réellement exécuté selon les spécifications du Projet, sans inclure les augmentations par excès d'excavation non autorisés.

| Code | U | Désignation | Quantité | Prix | Montant |
|---|---|---|---|---|---|
| mt01ara030 | t | Sable de 0 à 5 mm de diamètre, propre. (matériau) | 1.8 | 6069.93 | 10925.874 |
| mq02cia020j | h | Camion citerne, de 8 m³ de capacité. (matériel) | 0.044 | 58773.82 | 2586.048 |
| mq01pan010a | h | Chargeuse sur pneus de 120 kW/1,9 m³. (matériel) | 0.088 | 22272.56 | 1959.985 |
| mo087 | h | Ouvrier professionnel II/OP VRD espaces publics. (main-d'œuvre) | 0.1 | 838.14 | 83.814 |
| % | % | Frais de chantier des unités d'ouvrage | 2 % | 15555.721 | 311.114 |
|  |  | Coûts directs |  |  | 15866.835 |

Déchets:
- pose: mt01ara030 Sable de 0 à 5 mm de diamètre, propre; facteur de déchet 0.009

## Ressources

**mt01ara030** t Sable de 0 à 5 mm de diamètre, propre
Données techniques: Coût énergétique 75.000 MJ; Émission de CO2 4.000 kg; Code CED 01 04 09; Masse de l'élément 1000 kg; Volume 0.625 m3
