# Jardinière en acier

- Propriété du fichier: CYPE Ingenieros S.A.
- Format: FIEBDC-3/2016
- Logiciel: Générateur de prix de la construction. CYPE Ingenieros, S.A.
- Date: 04/02/2025
- Zone géographique: Bénin
- Devise: XOF
- Coûts indirects: 3 %
- Frais généraux: 13 %
- Bénéfice: 6 %
- TVA: 18 %

## M Mobilier urbain

### MF Fleurissement

#### MFB Jardinières

**MFB060** U Jardinière en acier.
Jardinière prismatique en acier, de 140x70x35 cm et capacité 300 litres, avec impression époxy et peinture au polyester.
Inclut: Mise en place de la jardinière. Suppression et nettoyage du matériau excédant.
Critère pour le métré: Nombre d'unités prévues, selon documentation graphique du Projet.
Critère pour le mémoire: On mesurera le nombre d'unités réellement exécutées selon les spécifications du Projet.

| Code | U | Désignation | Quantité | Prix | Montant |
|---|---|---|---|---|---|
| mt52mug250bb | U | Jardinière prismatique en acier, de 140x70x35 cm et capacité 300 litres, avec impression époxy et peinture au polyester. (matériau) | 1 | 1138221.26 | 1138221.260 |
| mq04cag010a | h | Camion grue jusqu'à 6 t de charge maximale. (matériel) | 0.352 | 27377.04 | 9636.718 |
| mo041 | h | Compagnon professionnel III/CP2 VRD espaces publics. (main-d'œuvre) | 0.402 | 1121.29 | 450.759 |
| mo087 | h | Ouvrier professionnel II/OP VRD espaces publics. (main-d'œuvre) | 0.666 | 838.14 | 558.201 |
| % | % | Frais de chantier des unités d'ouvrage | 2 % | 1148866.938 | 22977.339 |
|  |  | Coûts directs |  |  | 1171844.277 |

## Ressources

**mt52mug250bb** U Jardinière prismatique en acier, de 140x70x35 cm et capacité 300 litres, avec impression époxy et peinture au polyester
Données techniques: Coût énergétique 2907.196 MJ; Émission de CO2 180.320 kg
Déchets:
- emballage: re150101 Emballages en papier et en carton. (composant de déchet); quantité 1.562 kg; Code CED 15 01 01; Masse de l'élément 1 kg; Volume 0.001333 m3
