# Panier de minibasket

- Propriété du fichier: CYPE Ingenieros S.A.
- Format: FIEBDC-3/2016
- Logiciel: Générateur de prix de la construction. CYPE Ingenieros, S.A.
- Date: 04/02/2025
- Zone géographique: Bénin
- Devise: XOF
- Coûts indirects: 3 %
- Frais généraux: 13 %
- Bénéfice: 6 %
- TVA: 18 %

## M Mobilier urbain

### MQ Équipements sportifs

#### MQG Jeux sportifs

**MQG010** U Panier de minibasket.
Panier fixe de minibasket de 3,2 m de hauteur constitué de: poteau en tube d'acier de 90 mm de diamètre et 3 mm d'épaisseur, avec coude courbe soudé, carré de tube rectangulaire de 50x30 cm et tirants en tube d'acier, le tout peint avec de la poudre de polyester, planche en contreplaquée phénolique, de 120x90 cm et 30 mm d'épaisseur, arceau de tige massive de 20 mm d'épaisseur placé à une hauteur de 2,6 m et filet en coton avec cordes de 6 mm de diamètre avec douze points de fixation à l'arc, pour utilisateurs de plus de 6 ans, encastré de 60 cm dans une base de béton BCN: CPJ-CEM II/A 32,5 - P - B 20 - 15/25 - E: 1 - NA - P 18-305.
Critère d'évaluation économique: Le prix comprend l'excavation.
Inclut: Implantation. Excavation avec des moyens manuels. Bétonnage de la base d'appui. Montage et fixation de l'équipement sportif. Contrôle de son bon fonctionnement.
Critère pour le métré: Nombre d'unités prévues, selon documentation graphique du Projet.
Critère pour le mémoire: On mesurera le nombre d'unités réellement exécutées selon les spécifications du Projet.

| Code | U | Désignation | Quantité | Prix | Montant |
|---|---|---|---|---|---|
| mt52dep220a | U | Panier fixe de minibasket de 3,2 m de hauteur constitué de: poteau en tube d'acier de 90 mm de diamètre et 3 mm d'épaisseur, avec coude courbe soudé, carré de tube rectangulaire de 50x30 cm et tirants en tube d'acier, le tout peint avec de la poudre de polyester, planche en contreplaquée phénolique, de 120x90 cm et 30 mm d'épaisseur, arceau de tige massive de 20 mm d'épaisseur placé à une hauteur de 2,6 m et filet en coton avec cordes de 6 mm de diamètre avec douze points de fixation à l'arc, pour utilisateurs de plus de 6 ans. (matériau) | 1 | 652634.69 | 652634.690 |
| mt10hmf040iaeg | m³ | Béton non armé prêt à l'emploi BCN: CPJ-CEM II/A 32,5 - P - B 20 - 15/25 - E: 1 - NA - P 18-305. (matériau) | 0.22 | 55418.26 | 12192.017 |
| mo041 | h | Compagnon professionnel III/CP2 VRD espaces publics. (main-d'œuvre) | 1.256 | 1121.29 | 1408.340 |
| mo087 | h | Ouvrier professionnel II/OP VRD espaces publics. (main-d'œuvre) | 1.884 | 838.14 | 1579.056 |
| mo011 | h | Compagnon professionnel III/CP2 monteur. (main-d'œuvre) | 2.512 | 1152.36 | 2894.728 |
| mo080 | h | Ouvrier professionnel II/OP monteur. (main-d'œuvre) | 2.512 | 838.14 | 2105.408 |
| % | % | Frais de chantier des unités d'ouvrage | 2 % | 672814.239 | 13456.285 |
|  |  | Coûts directs |  |  | 686270.524 |

Déchets:
- pose: mt10hmf040iaeg Béton non armé prêt à l'emploi BCN: CPJ-CEM II/A 32,5 - P - B 20 - 15/25 - E: 1 - NA - P 18-305; facteur de déchet 0.00157654

## Ressources

**mt52dep220a** U Panier fixe de minibasket de 3,2 m de hauteur constitué de: poteau en tube d'acier de 90 mm de diamètre et 3 mm
Données techniques: Coût énergétique 2032.381 MJ; Émission de CO2 71.807 kg
Déchets:
- emballage: re150101 Emballages en papier et en carton. (composant de déchet); quantité 3.585 kg; Code CED 15 01 01; Masse de l'élément 1 kg; Volume 0.001333 m3

**mt10hmf040iaeg** m³ Béton non armé prêt à l'emploi BCN: CPJ-CEM II/A 32,5 - P - B 20 - 15/25 - E: 1 - NA - P 18-305
Données techniques: Coût énergétique 1840.000 MJ; Émission de CO2 230.000 kg; Code CED 17 01 01; Masse de l'élément 2300 kg; Volume 1.533333 m3
