# Ligne d'ancrage horizontale permanente, formée d'un câble en acier, sans amortisseur de chutes

- Propriété du fichier: CYPE Ingenieros S.A.
- Format: FIEBDC-3/2016
- Logiciel: Générateur de prix de la construction. CYPE Ingenieros, S.A.
- Date: 04/02/2025
- Zone géographique: Bénin
- Devise: XOF
- Coûts indirects: 3 %
- Frais généraux: 13 %
- Bénéfice: 6 %
- TVA: 18 %

## S Sécurité et santé

### SC Systèmes de protection collective

#### SCL Lignes et dispositifs d'ancrage

**SCL010** U Ligne d'ancrage horizontale permanente, formée d'un câble en acier, sans amortisseur de chutes.
Ligne d'ancrage horizontale permanente, à câble en acier, sans amortisseur de chute, de 10 m de longueur, classe C, composée de 2 ancrages terminaux en alliage d'aluminium L-2653 avec traitement thermique T6, finition avec peinture époxy-polyester; 1 ancrage intermédiaire en alliage d'aluminium L-2653 avec traitement thermique T6, finition avec peinture époxy-polyester; câble flexible en acier galvanisé, de 10 mm de diamètre, composé de 7 cordons de 19 fils; tendeur à boîte ouverte, avec une boucle à une extrémité et une fourche à l'extrémité opposée; ensemble d'un repose-câbles et d'un terminal manuel; protecteur pour cordon; plaque de signalisation et ensemble de deux adhésifs de sécurité. Comprend les éléments pour la fixation des composants de la ligne d'ancrage au support.
Critère pour le métré: Nombre d'unités prévues, selon Plan général de coordination en matière de sécurité et de protection de la santé.
Critère pour le mémoire: On mesurera le nombre d'unités réellement mises en place selon spécifications d'Étude ou d'Étude Basique de Sécurité et Santé.

| Code | U | Désignation | Quantité | Prix | Montant |
|---|---|---|---|---|---|
| mt50spl110 | U | Ancrage terminal en alliage d'aluminium L-2653 avec traitement thermique T6, finition avec peinture époxy-polyester. (matériau) | 2 | 13290.01 | 26580.020 |
| mt50spl105a | U | Fixation composée d'une cheville chimique, d'une rondelle et d'une vis en acier de 12 mm de diamètre et 80 mm de longueur. (matériau) | 10 | 5370.26 | 53702.600 |
| mt50spl120 | U | Ancrage intermédiaire en alliage d'aluminium L-2653 avec traitement thermique T6, finition avec peinture époxy-polyester. (matériau) | 1 | 34581.16 | 34581.160 |
| mt50spl130a | m | Câble flexible en acier galvanisé, de 10 mm de diamètre, composé de 7 cordons de 19 fils, y compris une tension finale avec étui en cuivre et un garde-câble à une extrémité. (matériau) | 10.5 | 2373.22 | 24918.810 |
| mt50spl040 | U | Tendeur à boîte ouverte, avec une boucle à une extrémité et une fourche à l'extrémité opposée. (matériau) | 1 | 89504.18 | 89504.180 |
| mt50spl050 | U | Ensemble d'un repose-câbles et d'un terminal manuel, en acier inoxydable. (matériau) | 1 | 33903.1 | 33903.100 |
| mt50spl080 | U | Protecteur pour cordon, en PVC, couleur jaune. (matériau) | 1 | 5424.49 | 5424.490 |
| mt50spl060 | U | Plaque de signalisation de la ligne d'ancrage. (matériau) | 1 | 16815.93 | 16815.930 |
| mt50spl070 | U | Ensemble de deux adhésifs de sécurité. (matériau) | 1 | 20341.86 | 20341.860 |
| mo119 | h | Compagnon professionnel III/CP2 Sécurité et Santé. (main-d'œuvre) | 0.804 | 1121.29 | 901.517 |
| mo120 | h | Ouvrier Sécurité et Santé. (main-d'œuvre) | 1.206 | 807.54 | 973.893 |
| % | % | Frais de chantier des unités d'ouvrage | 2 % | 307647.560 | 6152.951 |
|  |  | Coûts directs |  |  | 313800.511 |

Déchets:
- pose: mt50spl130a; facteur de déchet 0.0145207

## Ressources

**mt50spl110** U Ancrage terminal en alliage d'aluminium L-2653 avec traitement thermique T6, finition avec peinture époxy-polyester
Données techniques: Coût énergétique 22.429 MJ; Émission de CO2 1.709 kg
Déchets:
- emballage: re150101 Emballages en papier et en carton. (composant de déchet); quantité 0.072 kg; Code CED 15 01 01; Masse de l'élément 1 kg; Volume 0.001333 m3

**mt50spl120** U Ancrage intermédiaire en alliage d'aluminium L-2653 avec traitement thermique T6
Données techniques: Coût énergétique 19.854 MJ; Émission de CO2 1.520 kg
Déchets:
- emballage: re150101 Emballages en papier et en carton; quantité 0.072 kg

**mt50spl130a** m Câble flexible en acier galvanisé
Données techniques: Coût énergétique 15.406 MJ; Émission de CO2 1.627 kg; Code CED 17 04 11; Masse de l'élément 0.6123 kg; Volume 0.000408 m3
Déchets:
- emballage: re150101 Emballages en papier et en carton; quantité 0.07 kg

**mt50spl040** U Tendeur à boîte ouverte, avec une boucle à une extrémité et une fourche à l'extrémité opposée
Données techniques: Coût énergétique 5.740 MJ; Émission de CO2 0.357 kg
Déchets:
- emballage: re150101 Emballages en papier et en carton; quantité 0.072 kg

**mt50spl050** U Ensemble d'un repose-câbles et d'un terminal manuel, en acier inoxydable
Données techniques: Coût énergétique 26.863 MJ; Émission de CO2 4.908 kg
Déchets:
- emballage: re150101 Emballages en papier et en carton; quantité 1.245 kg

**mt50spl060** U Plaque de signalisation de la ligne d'ancrage
Données techniques: Coût énergétique 56.207 MJ; Émission de CO2 2.815 kg
Déchets:
- emballage: re150101 Emballages en papier et en carton; quantité 0.03 kg
