# Fanion

- Propriété du fichier: CYPE Ingenieros S.A.
- Format: FIEBDC-3/2016
- Logiciel: Générateur de prix de la construction. CYPE Ingenieros, S.A.
- Date: 07/02/2025
- Zone géographique: Bénin
- Devise: XOF
- Coûts indirects: 3 %
- Frais généraux: 13 %
- Bénéfice: 6 %
- TVA: 18 %

## S Sécurité et santé

### SS Signalisation de chantier

#### SSN Signalisation manuelle

**SSN010** U Fanion.
Fanion de signalisation, en matériau textile, avec recouvrement de matériau plastique, de 40x50 cm, de couleur rouge et d'une tige en bois de 1 m, amortissable en 5 utilisations.
Critère pour le métré: Nombre d'unités prévues, selon Plan général de coordination en matière de sécurité et de protection de la santé.
Critère pour le mémoire: On mesurera le nombre d'unités réellement fournies selon spécifications d'Étude ou d'Étude Basique de Sécurité et Santé.

| Code | U | Désignation | Quantité | Prix | Montant |
|---|---|---|---|---|---|
| mt50bal020 | U | Fanion pour signalisation, de matériau textile, avec recouvrement plastique, de 40x50 cm, de couleur rouge et tige en bois de 1 m. (matériau) | 0.2 | 9492.86 | 1898.572 |
| mo120 | h | Ouvrier Sécurité et Santé. (main-d'œuvre) | 0.025 | 807.54 | 20.189 |
| % | % | Frais de chantier des unités d'ouvrage | 2 % | 1918.761 | 38.375 |
|  |  | Coûts directs |  |  | 1957.136 |
