# Stabilisateur de tension et réducteur de flux lumineux

- Propriété du fichier: CYPE Ingenieros S.A.
- Format: FIEBDC-3/2016
- Logiciel: Générateur de prix de la construction. CYPE Ingenieros, S.A.
- Date: 04/02/2025
- Zone géographique: Bénin
- Devise: XOF
- Coûts indirects: 3 %
- Frais généraux: 13 %
- Bénéfice: 6 %
- TVA: 18 %

## X Réseaux divers

### XE Électricité

#### XEC Éléments complémentaires

**XEC020** U Stabilisateur de tension et réducteur de flux lumineux.
Stabilisateur de tension et réducteur de flux lumineux pour 7,5 kVA de puissance, alimentation triphasée à 400 V de tension et 50 Hz de fréquence. Comprend les accessoires nécessaires à une installation correcte. Totalement monté, connecté et mis en fonctionnement par l'entreprise installatrice pour la vérification de son bon fonctionnement.
Inclut: Montage et fixation. Connexion et mise en marche.
Critère pour le métré: Nombre d'unités prévues, selon documentation graphique du Projet.
Critère pour le mémoire: On mesurera le nombre d'unités réellement exécutées selon les spécifications du Projet.

| Code | U | Désignation | Quantité | Prix | Montant |
|---|---|---|---|---|---|
| mt35cgm110a | U | Stabilisateur de tension et réducteur de flux lumineux pour 7,5 kVA de puissance, alimentation triphasée à 400 V de tension et 50 Hz de fréquence. (matériau) | 1 | 3247992.39 | 3247992.390 |
| mo003 | h | Compagnon professionnel III/CP2 électricien. (main-d'œuvre) | 5.023 | 1152.36 | 5788.304 |
| mo102 | h | Ouvrier professionnel II/OP électricien. (main-d'œuvre) | 5.023 | 836.62 | 4202.342 |
| % | % | Frais de chantier des unités d'ouvrage | 2 % | 3257983.036 | 65159.661 |
|  |  | Coûts directs |  |  | 3323142.697 |
