# Cellule modulaire

- Propriété du fichier: CYPE Ingenieros S.A.
- Format: FIEBDC-3/2016
- Logiciel: Générateur de prix de la construction. CYPE Ingenieros, S.A.
- Date: 04/02/2025
- Zone géographique: Bénin
- Devise: XOF
- Coûts indirects: 3 %
- Frais généraux: 13 %
- Bénéfice: 6 %
- TVA: 18 %

## X Réseaux divers

### XE Électricité

#### XEP Postes de transformation

**XEP020** U Cellule modulaire.
Cellule de remontée, de 24 kV de tension assignée, 365x735x1740 mm, constituée de corps métallique et jeu de barres de cuivre. Comprend les accessoires nécessaires à une installation correcte.
Inclut: Montage, connexion et contrôle de son bon fonctionnement.
Critère pour le métré: Nombre d'unités prévues, selon documentation graphique du Projet.
Critère pour le mémoire: On mesurera le nombre d'unités réellement exécutées selon les spécifications du Projet.

| Code | U | Désignation | Quantité | Prix | Montant |
|---|---|---|---|---|---|
| mt35amt050a | U | Cellule de remontée, de 24 kV de tension assignée, 365x735x1740 mm, constituée de corps métallique et jeu de barres de cuivre. (matériau) | 1 | 1506804.47 | 1506804.470 |
| mo003 | h | Compagnon professionnel III/CP2 électricien. (main-d'œuvre) | 2.512 | 1152.36 | 2894.728 |
| mo102 | h | Ouvrier professionnel II/OP électricien. (main-d'œuvre) | 2.512 | 836.62 | 2101.589 |
| % | % | Frais de chantier des unités d'ouvrage | 2 % | 1511800.787 | 30236.016 |
|  |  | Coûts directs |  |  | 1542036.803 |

## Ressources

**mt35amt050a** U Cellule de remontée
Données techniques: Coût énergétique 2744.901 MJ; Émission de CO2 115.906 kg
Déchets:
- emballage: re150101 Emballages en papier et en carton. (composant de déchet); quantité 2.143 kg; Code CED 15 01 01; Masse de l'élément 1 kg; Volume 0.001333 m3
