# Système de coffrage pour un plot

- Propriété du fichier: CYPE INGENIEROS, S.A.
- Format: FIEBDC-3/2002
- Zone géographique: Bénin
- Devise: XOF
- Coûts indirects: 3.00 %
- Frais généraux: 13.00 %
- Bénéfice: 6.00 %
- TVA: 18.00 %

## G Structure et gros oeuvre

### GF Fondations

#### GFT Plots

**GFT020** m² Système de coffrage pour un plot.
Montage de système de coffrage récupérable métallique, pour plot, constitué de plaques métalliques, amortissables en 150 utilisations, et démontage postérieur du système de coffrage. Comprend les éléments de soutien, de fixation et de contreventement nécessaires pour sa stabilité et liquide décoffrant MasterFinish RL 294 "MBCC de Sika", pour éviter l'adhérence du béton au coffrage.
Inclut: Nettoyage et préparation du plan d'appui. Implantation. Application du liquide décoffrant. Montage du système de coffrage. Mise en place des éléments de soutien, fixation et appui. Aplomb et nivellement du coffrage. Démontage du système de coffrage. Nettoyage et stockage du coffrage.
Critère pour le métré: Surface de coffrage en contact avec le béton, mesurée selon documentation graphique du Projet.
Critère pour le mémoire: On mesurera la surface de coffrage en contact avec le béton réellement exécutée selon les spécifications du Projet.

| Code | U | Désignation | Quantité | Prix | Montant |
|---|---|---|---|---|---|
| mt08eup010a | m² | Tôle métallique de 50x50 cm, pour coffrage de poteaux en béton armé de section rectangulaire ou carrée, de jusqu'à 2 m de hauteur, y compris accessoires de montage. (matériau) | 0.007 | 32616.28 | 228.31 |
| mt50spa052b | m | Grosse planche en bois de pin, de 20x7,2 cm. (matériau) | 0.020 | 5827.19 | 116.54 |
| mt50spa081a | U | Étai métallique télescopique, allant jusqu'à 3 m de hauteur. (matériau) | 0.013 | 17747.04 | 230.71 |
| mt08eme051a | m | Feuillard en acier galvanisé, pour coffrage métallique. (matériau) | 0.100 | 218.95 | 21.90 |
| mt08var050 | kg | Fil de fer galvanisé pour attacher, de 1,30 mm de diamètre. (matériau) | 0.010 | 1132.51 | 11.33 |
| mt08dba010g | l | Agent démoulant, à base d'huiles spéciales, émulsionnable à l'eau MasterFinish RL 294 "MBCC de Sika", pour coffrages métalliques, phénoliques ou en bois. (matériau) | 0.030 | 1404.31 | 42.13 |
| mo044 | h | Compagnon professionnel III/CP2 coffreur. (main-d'œuvre) | 0.410 | 1166.92 | 478.44 |
| mo091 | h | Ouvrier professionnel II/OP coffreur. (main-d'œuvre) | 0.456 | 871.76 | 397.52 |
| % | % | Frais de chantier des unités d'ouvrage | 2 % | 1526.88 | 30.54 |
|  |  | Coûts directs |  |  | 1557.42 |
