# Module hydronique

- Propriété du fichier: CYPE Ingenieros S.A.
- Format: FIEBDC-3/2016
- Logiciel: Générateur de prix de la construction. CYPE Ingenieros, S.A.
- Date: 31/01/2025
- Zone géographique: Bénin
- Devise: XOF
- Coûts indirects: 3 %
- Frais généraux: 13 %
- Bénéfice: 6 %
- TVA: 18 %

## T Équipements techniques

### TV Climatisation et ventilation

#### TVI Système Mitsubishi Heavy Industries à débit de réfrigérant variable

**TVI170** U Module hydronique.
Module hydronique, système air-air multisplit avec débit variable de réfrigérant, modèle HMU140KXZE1 "MITSUBISHI HEAVY INDUSTRIES", pour connexion à unité extérieure d'air conditionné, de la gamme KXZ ou KXZX, pour gaz R-410A, alimentation monophasée (230V/50Hz), puissance nominale en refroidissement 14 kW (température de bulbe sec de l'air extérieur 35°C, température d'entrée de l'eau 23°C, température de sortie de l'eau 18°C), puissance nominale en chauffage 14 kW (température de bulbe sec de l'air extérieur 7°C, température d'entrée de l'eau 30°C, température de sortie de l'eau 35°C), dimensions (hauteur x largeur x profondeur) 860x550x400 mm, composé de boîte de contrôle, échangeur réfrigérant-eau, circulateur d'eau et détendeur électronique.
Critère d'évaluation économique: Le prix ne comprend ni la canalisation ni le câblage électrique d'alimentation.
Inclut: Implantation. Mise en place et fixation. Connexion aux lignes frigorifiques. Connexion au réseau de conduite d'eau. Connexion au réseau électrique. Mise en marche.
Critère pour le métré: Nombre d'unités prévues, selon documentation graphique du Projet.
Critère pour le mémoire: On mesurera le nombre d'unités réellement exécutées selon les spécifications du Projet.

| Code | U | Désignation | Quantité | Prix | Montant |
|---|---|---|---|---|---|
| mt42mhi090a | U | Module hydronique, système air-air multisplit avec débit variable de réfrigérant, modèle HMU140KXZE1 "MITSUBISHI HEAVY INDUSTRIES", pour connexion à unité extérieure d'air conditionné, de la gamme KXZ ou KXZX, pour gaz R-410A, alimentation monophasée (230V/50Hz), puissance nominale en refroidissement 14 kW (température de bulbe sec de l'air extérieur 35°C, température d'entrée de l'eau 23°C, température de sortie de l'eau 18°C), puissance nominale en chauffage 14 kW (température de bulbe sec de l'air extérieur 7°C, température d'entrée de l'eau 30°C, température de sortie de l'eau 35°C), dimensions (hauteur x largeur x profondeur) 860x550x400 mm, composé de boîte de contrôle, échangeur réfrigérant-eau, circulateur d'eau et détendeur électronique. (matériau) | 1 | 3718501.4 | 3718501.400 |
| mo005 | h | Compagnon professionnel III/CP2 installateur de climatisation. (main-d'œuvre) | 1.225 | 1152.36 | 1411.641 |
| mo104 | h | Ouvrier professionnel II/OP installateur de climatisation. (main-d'œuvre) | 1.225 | 836.62 | 1024.860 |
| % | % | Frais de chantier des unités d'ouvrage | 2 % | 3720937.901 | 74418.758 |
|  |  | Coûts directs |  |  | 3795356.659 |

## Ressources

**mt42mhi090a** U Module hydronique
Données techniques: Coût énergétique 2533.789 MJ; Émission de CO2 173.385 kg
Déchets:
- emballage: re150101 Emballages en papier et en carton. (composant de déchet); quantité 0.18 kg; Code CED 15 01 01; Masse de l'élément 1 kg; Volume 0.001333 m3
- emballage: re170203 Plastique. (composant de déchet); quantité 0.09 kg; Code CED 17 02 03; Masse de l'élément 1 kg; Volume 0.001667 m3
