# Douche

- Propriété du fichier: CYPE INGENIEROS, S.A.
- Format: FIEBDC-3/2002
- Zone géographique: Bénin
- Devise: XOF
- Coûts indirects: 3.00 %
- Frais généraux: 13.00 %
- Bénéfice: 6.00 %
- TVA: 18.00 %

## A VRD et aménagements extérieurs

### AB Bassins et équipements de piscine

#### ABA Accessoires

**ABA040** U Douche.
Douche avec robinet mitigeur pour piscine, de 43 mm de diamètre, en acier inoxydable AISI 304L, finition polie brillante, avec pomme de douche et vanne d'ouverture, fixée à une surface support (non comprise dans ce prix). Comprend ancrages, pièces d'arrêt, enjoliveurs, joints, chevilles et vis, raccord de connexion de 3/4", les tuyauteries en acier inoxydable AISI 304L pour conduction d'eau et les éléments d'ancrage.
Inclut: Montage de la douche. Suppression et nettoyage du matériau excédant. Contrôle de son bon fonctionnement.
Critère pour le métré: Nombre d'unités prévues, selon documentation graphique du Projet.
Critère pour le mémoire: On mesurera le nombre d'unités réellement exécutées selon les spécifications du Projet.

| Code | U | Désignation | Quantité | Prix | Montant |
|---|---|---|---|---|---|
| mt47pep040a | U | Douche avec robinet mitigeur pour piscine, de 43 mm de diamètre, en acier inoxydable AISI 304L, finition polie brillante, avec pomme de douche et vanne d'ouverture, ancrages, pièces d'arrêt, enjoliveurs, joints, chevilles et vis. (matériau) | 1.000 | 361231.12 | 361231.12 |
| mt47pep041 | U | Répercussion par installation d'une douche extérieure dans la zone de piscine. Comprend les matériaux nécessaires pour la réalisation du receveur de douche, l'installation d'arrivée d'eau, l'installation d'évacuation et de connexions aux réseaux principaux. (matériau) | 1.000 | 359498.15 | 359498.15 |
| mt09reh330 | kg | Mortier de résine époxy avec sable de silice, à durcissement rapide, pour remplissage des ancrages. (matériau) | 0.200 | 3775.03 | 755.01 |
| mo107 | h | Ouvrier professionnel II/OP plombier. (main-d'œuvre) | 1.539 | 836.62 | 1287.56 |
| mo041 | h | Compagnon professionnel III/CP2 VRD espaces publics. (main-d'œuvre) | 7.694 | 1121.29 | 8627.21 |
| mo087 | h | Ouvrier professionnel II/OP VRD espaces publics. (main-d'œuvre) | 2.565 | 838.14 | 2149.83 |
| % | % | Frais de chantier des unités d'ouvrage | 2 % | 733548.88 | 14670.98 |
|  |  | Coûts directs |  |  | 748219.86 |
