# Coffret préfabriqué en béton

- Propriété du fichier: CYPE INGENIEROS, S.A.
- Format: FIEBDC-3/2002
- Zone géographique: Bénin
- Devise: XOF
- Coûts indirects: 3.00 %
- Frais généraux: 13.00 %
- Bénéfice: 6.00 %
- TVA: 18.00 %

## A VRD et aménagements extérieurs

### AL Clôtures et divisions

#### ALF Coffrets

**ALF020** U Coffret préfabriqué en béton.
Niche préfabriquée en béton, pour l'hébergement de coffret de protection et de mesure d'énergie électrique, de 760x250x1200 mm de dimensions extérieures, constituée de ciment, de granulats, de fibres d'acier et de polypropylène. Totalement montée.
Inclut: Préparation de la surface d'appui. Implantation. Levage et présentation de la niche avec une grue. Mise en place, aplomb et nivellement. Jointoiement et nettoyage. Montage et démontage des étais complémentaires.
Critère pour le métré: Nombre d'unités prévues, selon documentation graphique du Projet.
Critère pour le mémoire: On mesurera le nombre d'unités réellement exécutées selon les spécifications du Projet.

| Code | U | Désignation | Quantité | Prix | Montant |
|---|---|---|---|---|---|
| mt47hph010a | U | Niche préfabriquée en béton, pour l'hébergement de coffret de protection et de mesure d'énergie électrique, de 760x250x1200 mm de dimensions extérieures, constituée de ciment, de granulats, de fibres d'acier et de polypropylène. (matériau) | 1.000 | 126285.25 | 126285.25 |
| mq07gte010c | h | Grue autopropulsée à bras télescopique avec une capacité d'élévation de 30 t et 27 m de hauteur maximale de travail. (matériel) | 0.580 | 36375.81 | 21097.97 |
| mo041 | h | Compagnon professionnel III/CP2 VRD espaces publics. (main-d'œuvre) | 0.265 | 1121.29 | 297.14 |
| mo087 | h | Ouvrier professionnel II/OP VRD espaces publics. (main-d'œuvre) | 0.265 | 838.14 | 222.11 |
| % | % | Frais de chantier des unités d'ouvrage | 2 % | 147902.47 | 2958.05 |
|  |  | Coûts directs |  |  | 150860.52 |
