# Pavage en pierre naturelle

- Propriété du fichier: CYPE INGENIEROS, S.A.
- Format: FIEBDC-3/2002
- Zone géographique: Bénin
- Devise: XOF
- Coûts indirects: 3.00 %
- Frais généraux: 13.00 %
- Bénéfice: 6.00 %
- TVA: 18.00 %

## A VRD et aménagements extérieurs

### AS Revêtement de sols extérieurs

#### ASL Pavés et dalles

**ASL030** m² Pavage en pierre naturelle.
Pavage en pierre naturelle, en extérieur, réalisé sur une chaussée avec trafic de catégorie C4 (zones piétonnes, rues résidentielles) et catégorie de la plateforme E1 (5 <= CBR < 10), composée de base souple de grave naturelle, de 20 cm d'épaisseur, avec extension et compactage au 100% du Proctor Modifié, par mise en place de souple, avec un degré de complexité de l'appareillage bas, pavés de granit Blanc Berrocal, de 8x8x5 cm, avec finition flammée dans la face visible et sciée sur les autres faces, sur une couche de sable de granulométrie comprise entre 0,5 et 5 mm, laissant entre eux un joint de séparation entre 2 et 3 mm, pour son jointoiement postérieur avec sable naturel, fin et sec, de 2 mm de taille maximale; et vibration du pavage avec une plaque vibrante à guidage manuel.
Inclut: Implantation des guides et des niveaux. Découpe des pièces. Préparation de la plateforme. Extension et compactage de la base. Réalisation de la rencontre avec les bords de confinement. Extension et nivellement de la couche de sable. Mise en place des pavés. Remplissage des joints avec du sable et vibrage du pavage. Nettoyage.
Critère pour le métré: Surface mesurée en projection horizontale, selon documentation graphique du Projet. Les découpes n'ont pas été prises en compte en tant que coefficient d'influence pour augmenter la mesure chaque fois qu'a été considéré, dans la décomposition, le pourcentage général de casses.
Critère pour le mémoire: On mesurera, en projection horizontale, la surface réellement exécutée selon les spécifications du Projet.

| Code | U | Désignation | Quantité | Prix | Montant |
|---|---|---|---|---|---|
| mt01zah010a | t | Grave naturelle calcaire. (matériau) | 0.230 | 6638.28 | 1526.80 |
| mt01arp021c | m³ | Sable de granulométrie comprise entre 0,5 et 5 mm, ne contenant pas plus de 3% de matière organique et d'argile. Ce qui est spécifié dans NF P 18-576 concernant la friabilité et dans NF EN 1097-2 concernant la résistance à la fragmentation du sable sera pris en compte. (matériau) | 0.055 | 15931.88 | 876.25 |
| mt18apn010aa | m² | Pavé de granit Blanc Berrocal, 8x8x5 cm, avec finition flammée dans la face visible et sciée sur les autres faces. (matériau) | 1.050 | 41305.46 | 43370.73 |
| mt01arp020a | kg | Sable naturel, fin et sec, de 2 mm de taille maximale, exempt de sels nuisibles, présenté en sacs. (matériau) | 1.000 | 232.34 | 232.34 |
| mq01mot010a | h | Motoniveleuse de 141 kW. (matériel) | 0.008 | 36799.29 | 294.39 |
| mq02rov010i | h | Compacteur monocylindrique vibrant autopropulsé, de 129 kW, de 16,2 t, largeur de travail 213,4 cm. (matériel) | 0.014 | 33824.07 | 473.54 |
| mq02cia020j | h | Camion citerne, de 8 m³ de capacité. (matériel) | 0.006 | 57637.04 | 345.82 |
| mq02rod010a | h | Plaque vibrante à guidage manuel, de 170 kg, largeur de travail 50 cm, réversible. (matériel) | 0.348 | 2307.42 | 802.98 |
| mq06hor010 | h | Bétonnière électrique avec une capacité de gâchage de 160 l. (matériel) | 0.006 | 1672.40 | 10.03 |
| op00sie030 |  | Scie à disque de diamant, pour table de travail, à coupe humide. | 1.000 | 0.00 | 0.00 |
| mo041 | h | Compagnon professionnel III/CP2 VRD espaces publics. (main-d'œuvre) | 0.327 | 1121.29 | 366.66 |
| mo087 | h | Ouvrier professionnel II/OP VRD espaces publics. (main-d'œuvre) | 0.353 | 838.14 | 295.86 |
| % | % | Frais de chantier des unités d'ouvrage | 2 % | 48595.40 | 971.91 |
|  |  | Coûts directs |  |  | 49567.31 |
