# Débroussaillage et nettoyage du terrain contenant des arbustes

- Propriété du fichier: CYPE INGENIEROS, S.A.
- Format: FIEBDC-3/2002
- Zone géographique: Bénin
- Devise: XOF
- Coûts indirects: 3.00 %
- Frais généraux: 13.00 %
- Bénéfice: 6.00 %
- TVA: 18.00 %

## A VRD et aménagements extérieurs

### AT Terrassement

#### ATN Nettoyage et décapage du terrain

**ATN020** m² Débroussaillage et nettoyage du terrain contenant des arbustes.
Débroussaillage et nettoyage du terrain contenant des arbustes, avec des moyens mécaniques. Comprend les travaux nécessaires pour retirer des zones prévues pour la construction ou l'urbanisation: arbustes, petites plantes, souches, mauvaises herbes, buissons, bois morts, décombres, déchets et tout autre matériau existant, jusqu'à une épaisseur au moins égale à l'épaisseur de la couche de terre végétale, en considérant comme minimum 25 cm; et chargement dans le camion.
Critère d'évaluation économique: Le prix ne comprend ni l'abattage des arbres ni le transport des matériaux enlevés.
Inclut: Implantation sur le terrain. Coupe d'arbustes. Remuement mécanique des matériaux d'essartage. Retrait et disposition mécanique des matériaux objets de l'essartage. Chargement dans le camion.
Critère pour le métré: Surface mesurée en projection horizontale, selon documentation graphique du Projet.
Critère pour le mémoire: On mesurera, en projection horizontale, la surface réellement exécutée selon les spécifications du Projet, sans inclure les augmentations par excès d'excavation non autorisés.

| Code | U | Désignation | Quantité | Prix | Montant |
|---|---|---|---|---|---|
| mq09sie010 | h | Tronçonneuse à essence, de 50 cm de lame et 2 kW de puissance. (matériel) | 0.023 | 1628.77 | 37.46 |
| mq01pan010a | h | Chargeuse sur pneus de 120 kW/1,9 m³. (matériel) | 0.017 | 21841.77 | 371.31 |
| mo113 | h | Ouvrier d'exécution I/OE1 construction. (main-d'œuvre) | 0.078 | 807.54 | 62.99 |
| % | % | Frais de chantier des unités d'ouvrage | 2 % | 471.76 | 9.44 |
|  |  | Coûts directs |  |  | 481.20 |
