# Massif

- Propriété du fichier: CYPE INGENIEROS, S.A.
- Format: FIEBDC-3/2002
- Zone géographique: Bénin
- Devise: XOF
- Coûts indirects: 3.00 %
- Frais généraux: 13.00 %
- Bénéfice: 6.00 %
- TVA: 18.00 %

## A VRD et aménagements extérieurs

### AV Espaces verts et mobilier urbain

#### AVM Massifs et rocailles

**AVM010** m² Massif.
Massif d'Achillée millefeuille (Achillea millefolium) de 0,30-0,40 m de hauteur (4 U/m²).
Inclut: Labourage et préparation du terrain avec un motoculteur. Compostage du terrain. Plantation. Remplissage de terreau. Premier arrosage.
Critère pour le métré: Surface mesurée en projection horizontale, selon documentation graphique du Projet.
Critère pour le mémoire: On mesurera, en projection horizontale, la surface réellement exécutée selon les spécifications du Projet.

| Code | U | Désignation | Quantité | Prix | Montant |
|---|---|---|---|---|---|
| mt48epa010a | U | Achillée millefeuille (Achillea millefolium) de 0,30-0,40 m de hauteur; fourniture en container. (matériau) | 4.000 | 1779.05 | 7116.20 |
| mt48tie040 | kg | Terreau propre criblé. (matériau) | 6.000 | 19.48 | 116.88 |
| mt48tie020 | kg | Engrais minéral complexe NPK 15-15-15. (matériau) | 6.000 | 465.94 | 2795.64 |
| mt08aaa010a | m³ | Eau. (matériau) | 0.050 | 1132.51 | 56.63 |
| mq09mot010 | h | Motoculteur 60/80 cm. (matériel) | 0.058 | 1465.89 | 85.02 |
| mo040 | h | Compagnon professionnel III/CP2 jardinier. (main-d'œuvre) | 0.126 | 1121.29 | 141.28 |
| mo115 | h | Ouvrier jardinier. (main-d'œuvre) | 0.316 | 807.54 | 255.18 |
| % | % | Frais de chantier des unités d'ouvrage | 2 % | 10566.83 | 211.34 |
|  |  | Coûts directs |  |  | 10778.17 |
