# Réparation d'un revêtement en mortier avec des fissures généralisées et des défauts superficiels, avec du mortier acrylique et une maille

- Propriété du fichier: CYPE INGENIEROS, S.A.
- Format: FIEBDC-3/2002
- Zone géographique: Bénin
- Devise: XOF
- Coûts indirects: 3.00 %
- Frais généraux: 13.00 %
- Bénéfice: 6.00 %
- TVA: 18.00 %

## E Enveloppe et finition extérieure

### EA Nettoyage, préparation et réparation

#### EAR Réparation

**EAR030** m² Réparation d'un revêtement en mortier avec des fissures généralisées et des défauts superficiels, avec du mortier acrylique et une maille.
Réparation d'un revêtement en mortier avec des fissures généralisées et des défauts superficiels par application d'une première couche de mortier à base de ciment hydraulique, thixotropique et modifié avec des polymères, de couleur grise, avec résistance à la compression à 28 jours supérieure à 15 N/mm², classe R2, type PCC, selon NF EN 1504-3, Euroclasse F de réaction au feu, selon NF EN 13501-1, mise en place de maille en fibre de verre, anti-alcalin et application d'une seconde couche du même mortier, jusqu'à atteindre une épaisseur moyenne totale de 5 mm, avec un rendement de 9 kg/m², pour ensuite réaliser la finition finale (non comprise dans ce prix). Comprend humectage préalable du support.
Inclut: Humectage du support. Application de la première couche de mortier. Mise en place de la maille. Application de la seconde couche de mortier.
Critère pour le métré: Surface mesurée selon documentation graphique du Projet.
Critère pour le mémoire: On mesurera la surface réellement exécutée selon les spécifications du Projet.

| Code | U | Désignation | Quantité | Prix | Montant |
|---|---|---|---|---|---|
| mt09var030a | m² | Maille en fibre de verre tissée, avec imprégnation en PVC, de 10x10 mm de vide de maille, anti-alcalin, de 115 à 125 g/m² et 500 µm d'épaisseur, pour armer des enduits traditionnels, enduits de ciment et mortiers. (matériau) | 1.050 | 1170.26 | 1228.77 |
| mt09reh094a | kg | Mortier à base de ciment hydraulique, thixotropique et modifié avec des polymères, de couleur grise, avec résistance à la compression à 28 jours supérieure à 15 N/mm², classe R2, type PCC, selon NF EN 1504-3, Euroclasse F de réaction au feu, selon NF EN 13501-1, composé de ciment, résines spéciales et sable, avec effet protecteur face à la carbonatation et résistance aux intempéries, pour réparation superficielle et finition des structures en béton. (matériau) | 9.000 | 842.21 | 7579.89 |
| mo039 | h | Compagnon professionnel III/CP2 enduiseur. (main-d'œuvre) | 0.189 | 1121.29 | 211.92 |
| mo111 | h | Ouvrier d'exécution I/OE2 enduiseur. (main-d'œuvre) | 0.189 | 833.97 | 157.62 |
| % | % | Frais de chantier des unités d'ouvrage | 2 % | 9178.20 | 183.56 |
|  |  | Coûts directs |  |  | 9361.76 |
