# Gargouille en terre cuite

- Propriété du fichier: CYPE INGENIEROS, S.A.
- Format: FIEBDC-3/2002
- Zone géographique: Bénin
- Devise: XOF
- Coûts indirects: 3.00 %
- Frais généraux: 13.00 %
- Bénéfice: 6.00 %
- TVA: 18.00 %

## E Enveloppe et finition extérieure

### EC Éléments complémentaires de façade

#### ECG Gargouilles

**ECG060** U Gargouille en terre cuite.
Gargouille en céramique vitrifiée, de 100x300x100 mm; mise en place avec du mortier-colle flexible et de grande adhérence, C2 S2; et réalisation et imperméabilisation du joint périphérique avec mastic de polyuréthane, application préalable de l'apprêt.
Inclut: Implantation de la pièce. Mise en place et à l'aplomb, nivellement et alignement. Scellement des joints et nettoyage.
Critère pour le métré: Nombre d'unités prévues, selon documentation graphique du Projet.
Critère pour le mémoire: On mesurera le nombre d'unités réellement exécutées selon les spécifications du Projet.

| Code | U | Désignation | Quantité | Prix | Montant |
|---|---|---|---|---|---|
| mt20wwa040 | kg | Mortier-colle flexible et de grande adhérence, C2 S2, selon NF EN 12004. (matériau) | 0.300 | 460.90 | 138.27 |
| mt20gce010a | U | Gargouille en céramique vitrifiée, de 100x300x100 mm. (matériau) | 1.000 | 7991.92 | 7991.92 |
| mt20wwa035 | U | Cartouche de 250 cm³ d' apprêt pour mastics. (matériau) | 0.016 | 4931.58 | 78.91 |
| mt20wwa030 | U | Cartouche de 310 cm³ de mastic de polyuréthane imperméable. (matériau) | 0.032 | 6747.50 | 215.92 |
| op00amo010 |  | Rectifieuse ou scie radiale. | 1.000 | 0.00 | 0.00 |
| mo020 | h | Compagnon professionnel III/CP2 construction. (main-d'œuvre) | 0.133 | 1121.29 | 149.13 |
| mo113 | h | Ouvrier d'exécution I/OE1 construction. (main-d'œuvre) | 0.133 | 807.54 | 107.40 |
| % | % | Frais de chantier des unités d'ouvrage | 2 % | 8681.55 | 173.63 |
|  |  | Coûts directs |  |  | 8855.18 |
