# Système "VELUX" de fenêtre traditionnelle pour toiture terrasse

- Propriété du fichier: CYPE INGENIEROS, S.A.
- Format: FIEBDC-3/2002
- Zone géographique: Bénin
- Devise: XOF
- Coûts indirects: 3.00 %
- Frais généraux: 13.00 %
- Bénéfice: 6.00 %
- TVA: 18.00 %

## E Enveloppe et finition extérieure

### EM Menuiseries extérieures

#### EMF Fenêtres de toit

**EMF060** U Système "VELUX" de fenêtre traditionnelle pour toiture terrasse.
Fenêtre pour toiture terrasse, modèle GGL CK02 2070 "VELUX", avec ouverture tournante à actionnement manuel à l'aide d'une barre de manoeuvre, de 55x78 cm, réalisée en bois lamellé-collé de pin nordique avec traitement fongicide, finition peinte, couleur blanche, avec peinture acrylique en base aqueuse résistante aux rayons UV, avec double vitrage Feuilleté (70) (vitrage intérieur feuilleté de 3+3 mm avec film basse émissivité thermique, lame d'air remplie de gaz argon de 15 mm, vitrage extérieur trempé de 4 mm avec film basse émissivité thermique et séparateur en acier inoxydable).
Critère d'évaluation économique: Le prix ne comprend pas le support.
Inclut: Implantation. Présentation, aplomb et nivellement du support. Vissage des éléments de fixation du support. Scellement des joints périphériques. Vissage du cadre sur le support. Mise en place et fixation du vantail sur le cadre. Mise en place des mécanismes d'ouverture.
Critère pour le métré: Nombre d'unités prévues, selon documentation graphique du Projet.
Critère pour le mémoire: On mesurera le nombre d'unités réellement exécutées selon les spécifications du Projet.

| Code | U | Désignation | Quantité | Prix | Montant |
|---|---|---|---|---|---|
| mt22vtg012Kac | U | Fenêtre de toit, modèle GGL CK02 2070 "VELUX", avec ouverture tournante à actionnement manuel à l'aide d'une barre de manoeuvre, de 55x78 cm, réalisée en bois lamellé-collé de pin nordique avec traitement fongicide, finition peinte, couleur blanche, avec peinture acrylique en base aqueuse résistante aux rayons UV, avec double vitrage Feuilleté (70) (vitrage intérieur feuilleté de 3+3 mm avec film basse émissivité thermique, lame d'air remplie de gaz argon de 15 mm, vitrage extérieur trempé de 4 mm avec film basse émissivité thermique et séparateur en acier inoxydable), ailette de ventilation avec filtre d'air, cadre et vantail avec double joint d'herméticité et charnières de friction en acier chromé. (matériau) | 1.000 | 310643.28 | 310643.28 |
| op00ato010 |  | Tournevis. | 1.000 | 0.00 | 0.00 |
| mo011 | h | Compagnon professionnel III/CP2 monteur. (main-d'œuvre) | 1.182 | 1152.36 | 1362.09 |
| mo080 | h | Ouvrier professionnel II/OP monteur. (main-d'œuvre) | 0.591 | 838.14 | 495.34 |
| % | % | Frais de chantier des unités d'ouvrage | 2 % | 312500.71 | 6250.01 |
|  |  | Coûts directs |  |  | 318750.72 |
