# Pose d'une menuiserie

- Propriété du fichier: CYPE INGENIEROS, S.A.
- Format: FIEBDC-3/2002
- Zone géographique: Bénin
- Devise: XOF
- Coûts indirects: 3.00 %
- Frais généraux: 13.00 %
- Bénéfice: 6.00 %
- TVA: 18.00 %

## E Enveloppe et finition extérieure

### EM Menuiseries extérieures

#### EMP Pose

**EMP010** U Pose d'une menuiserie.
Pose d'une menuiserie en aluminium, acier ou PVC, avec des pattes d'ancrage, de jusqu'à 2 m² de surface, avec du mortier de ciment, confectionné sur chantier, avec adjuvant hydrofuge, dosage 1:6.
Inclut: Implantation. Réalisation d'ouvertures pour encastrer les ancrages. Nivellement et mise d'aplomb. Étaiement. Bouchage des trous avec du mortier.
Critère pour le métré: Nombre d'unités prévues, selon documentation graphique du Projet.
Critère pour le mémoire: On mesurera le nombre d'unités réellement exécutées selon les spécifications du Projet.

| Code | U | Désignation | Quantité | Prix | Montant |
|---|---|---|---|---|---|
| mt08aaa010a | m³ | Eau. (matériau) | 0.006 | 1132.51 | 6.80 |
| mt01arg005a | t | Sable de carrière, pour mortier confectionné sur le chantier. (matériau) | 0.016 | 11948.91 | 191.18 |
| mt08cem000a | kg | Ciment gris en sacs. (matériau) | 2.500 | 82.30 | 205.75 |
| mt08adt010 | kg | Adjuvant hydrofuge pour imperméabilisation des mortiers ou des bétons. (matériau) | 0.050 | 906.01 | 45.30 |
| mq06hor010 | h | Bétonnière électrique avec une capacité de gâchage de 160 l. (matériel) | 0.008 | 1672.40 | 13.38 |
| mo020 | h | Compagnon professionnel III/CP2 construction. (main-d'œuvre) | 0.963 | 1121.29 | 1079.80 |
| mo113 | h | Ouvrier d'exécution I/OE1 construction. (main-d'œuvre) | 1.070 | 807.54 | 864.07 |
| % | % | Frais de chantier des unités d'ouvrage | 2 % | 2406.28 | 48.13 |
|  |  | Coûts directs |  |  | 2454.41 |
