# Escalier escamotable

- Propriété du fichier: CYPE INGENIEROS, S.A.
- Format: FIEBDC-3/2002
- Zone géographique: Bénin
- Devise: XOF
- Coûts indirects: 3.00 %
- Frais généraux: 13.00 %
- Bénéfice: 6.00 %
- TVA: 18.00 %

## F Aménagements et finitions

### FJ Escaliers préfabriqués

#### FJE Escamotables

**FJE010** U Escalier escamotable.
Escalier escamotable en bois, finition vernie, de 3 tronçons, pour franchir une hauteur entre étages de 233 à 280 cm et pour une ouverture de 100x55 cm, de hauteur réglable, avec marches antidérapantes de 8 cm de largeur, patins en caoutchouc, trappe intérieure, tige d'ouverture et caisson avec isolation thermique incorporée, placé avec du mortier de ciment, confectionné sur chantier, dosage 1:6. Comprend le cordon de silicone neutre pour le scellement des joints.
Inclut: Implantation et fixation du caisson. Mise en place de l'escalier et du couvercle. Scellement des joints avec du silicone neutre.
Critère pour le métré: Nombre d'unités prévues, selon documentation graphique du Projet.
Critère pour le mémoire: On mesurera le nombre d'unités réellement exécutées selon les spécifications du Projet.

| Code | U | Désignation | Quantité | Prix | Montant |
|---|---|---|---|---|---|
| mt44efk020ea | U | Escalier escamotable en bois, finition vernie, de 3 tronçons, pour franchir une hauteur entre étages de 233 à 280 cm et pour une ouverture de 100x55 cm, de hauteur réglable, avec marches antidérapantes de 8 cm de largeur, patins en caoutchouc, trappe intérieure, tige d'ouverture et caisson avec isolation thermique incorporée à encastrer dans le support. (matériau) | 1.000 | 427397.21 | 427397.21 |
| mt08aaa010a | m³ | Eau. (matériau) | 0.022 | 1132.51 | 24.92 |
| mt01arg005a | t | Sable de carrière, pour mortier confectionné sur le chantier. (matériau) | 0.176 | 11948.91 | 2103.01 |
| mt08cem000a | kg | Ciment gris en sacs. (matériau) | 27.000 | 82.30 | 2222.10 |
| mt15sja100 | U | Cartouche de mastic de silicone neutre. (matériau) | 1.000 | 2885.20 | 2885.20 |
| mq06hor010 | h | Bétonnière électrique avec une capacité de gâchage de 160 l. (matériel) | 0.088 | 1672.40 | 147.17 |
| op00ato010 |  | Tournevis. | 1.000 | 0.00 | 0.00 |
| op00tal010 |  | Perceuse. | 1.000 | 0.00 | 0.00 |
| mo011 | h | Compagnon professionnel III/CP2 monteur. (main-d'œuvre) | 6.324 | 1152.36 | 7287.52 |
| mo080 | h | Ouvrier professionnel II/OP monteur. (main-d'œuvre) | 7.416 | 838.14 | 6215.65 |
| % | % | Frais de chantier des unités d'ouvrage | 2 % | 448282.78 | 8965.66 |
|  |  | Coûts directs |  |  | 457248.44 |
