# Coffre fort

- Propriété du fichier: CYPE INGENIEROS, S.A.
- Format: FIEBDC-3/2002
- Zone géographique: Bénin
- Devise: XOF
- Coûts indirects: 3.00 %
- Frais généraux: 13.00 %
- Bénéfice: 6.00 %
- TVA: 18.00 %

## F Aménagements et finitions

### FK Menuiseries intérieures et meubles

#### FKC Coffres forts

**FKC010** U Coffre fort.
Coffre fort domestique, avec serrure avec clé à gorges, couleur grise, de 252x342x250 mm de dimensions extérieures, 240x338x210 mm de dimensions intérieures, 6,0 mm d'épaisseur de la porte et 2,0 mm d'épaisseur des parois. Installation en surface.
Inclut: Implantation. Mise en place du coffre fort.
Critère pour le métré: Nombre d'unités prévues, selon documentation graphique du Projet.
Critère pour le mémoire: On mesurera le nombre d'unités réellement mises en place selon les spécifications du Projet.

| Code | U | Désignation | Quantité | Prix | Montant |
|---|---|---|---|---|---|
| mt41btv600aaae | U | Coffre fort domestique à installer en surface, avec serrure avec clé à gorges et deux boulons de 20 mm de diamètre, couleur grise, de 252x342x250 mm de dimensions extérieures, 240x338x210 mm de dimensions intérieures, 6 mm d'épaisseur de la porte et 2 mm d'épaisseur des parois, avec illumination intérieur avec led. (matériau) | 1.000 | 81366.42 | 81366.42 |
| mo011 | h | Compagnon professionnel III/CP2 monteur. (main-d'œuvre) | 0.616 | 1152.36 | 709.85 |
| mo080 | h | Ouvrier professionnel II/OP monteur. (main-d'œuvre) | 0.616 | 838.14 | 516.29 |
| mo020 | h | Compagnon professionnel III/CP2 construction. (main-d'œuvre) | 1.209 | 1121.29 | 1355.64 |
| mo077 | h | Ouvrier professionnel II/OP construction. (main-d'œuvre) | 1.209 | 838.14 | 1013.31 |
| % | % | Frais de chantier des unités d'ouvrage | 2 % | 84961.51 | 1699.23 |
|  |  | Coûts directs |  |  | 86660.74 |
