# Fermeture de dénivelé pour plafond suspendu démontable en plaques de plâtre

- Propriété du fichier: CYPE INGENIEROS, S.A.
- Format: FIEBDC-3/2002
- Zone géographique: Bénin
- Devise: XOF
- Coûts indirects: 3.00 %
- Frais généraux: 13.00 %
- Bénéfice: 6.00 %
- TVA: 18.00 %

## F Aménagements et finitions

### FL Revêtements de plafonds

#### FLE Plafonds suspendus démontables, en plaques de plâtre

**FLE080** m Fermeture de dénivelé pour plafond suspendu démontable en plaques de plâtre.
Réalisation de fermeture de dénivelé verticale dans un changeant de niveau de faux plafond démontable, via plaques de plâtre fixées sur des profilés métalliques, pour fermer un espace de 20 cm de hauteur. Comprend le mortier adhésif pour la fixation des plaques et la pâte et la bande pour le traitement des joints entre plaques.
Inclut: Implantation et tracé sur les parements de l'emplacement de la fermeture de dénivelé. Présentation et découpe des pièces. Montage des profilés. Mise en place des plaques. Résolution des rencontres et des points singuliers. Traitement des joints.
Critère pour le métré: Longueur mesurée selon documentation graphique du Projet.
Critère pour le mémoire: On mesurera la longueur réellement exécutée selon les spécifications du Projet.

| Code | U | Désignation | Quantité | Prix | Montant |
|---|---|---|---|---|---|
| mt12psg225 | m | Profilé en acier galvanisé, pour le soutien de la paroi dans des faux plafonds accessibles. (matériau) | 2.100 | 2037.16 | 4278.04 |
| mt12psg010c | m² | Plaque de plâtre A / NF EN 520 - 1200 / longueur / 18 / à bords longitudinaux amincis. (matériau) | 0.224 | 5785.06 | 1295.85 |
| mt12psg035a | kg | Mortier adhésif, selon NF EN 14496. (matériau) | 0.200 | 400.57 | 80.11 |
| mt12psg030a | kg | Pâte à joints, selon NF EN 13963. (matériau) | 0.400 | 831.10 | 332.44 |
| mt12psg040a | m | Bande microperforée en papier, selon NF EN 13963. (matériau) | 2.100 | 39.34 | 82.61 |
| mo015 | h | Compagnon professionnel III/CP2 monteur de faux plafonds en plaques de plâtre. (main-d'œuvre) | 0.661 | 1152.36 | 761.71 |
| mo082 | h | Ouvrier professionnel II/OP monteur de faux plafonds en plaques de plâtre. (main-d'œuvre) | 0.661 | 838.14 | 554.01 |
| % | % | Frais de chantier des unités d'ouvrage | 2 % | 7384.77 | 147.70 |
|  |  | Coûts directs |  |  | 7532.47 |
