# Émail sur menuiserie en acier galvanisé ou en métal non ferreux

- Propriété du fichier: CYPE INGENIEROS, S.A.
- Format: FIEBDC-3/2002
- Zone géographique: Bénin
- Devise: XOF
- Coûts indirects: 3.00 %
- Frais généraux: 13.00 %
- Bénéfice: 6.00 %
- TVA: 18.00 %

## F Aménagements et finitions

### FP Peintures

#### FPE Spéciales métal

**FPE060** m² Émail sur menuiserie en acier galvanisé ou en métal non ferreux.
Application manuelle de deux couches d'émail en polyuréthane, couleur blanche, finition brillante, (rendement: 0,077 l/m² chaque couche); application préalable d'une couche d'impression phosphochromative à un seul composant, couleur grise, finition mat (rendement: 0,057 l/m²), sur porte intérieure, pleine, en acier galvanisé ou en métal non ferreux.
Inclut: Préparation et nettoyage de la surface support. Application d'une couche d'impression. Application de deux couches de finition.
Critère pour le métré: Surface mesurée selon documentation graphique du Projet, sans décompter les ouvertures, sur les deux faces, y compris les couvre-joints.
Critère pour le mémoire: On mesurera la surface réellement exécutée selon les spécifications du Projet, sur les deux faces, y compris les couvre-joints.

| Code | U | Désignation | Quantité | Prix | Montant |
|---|---|---|---|---|---|
| mt27pfi202a | l | Impression phosphochromative à un seul composant, couleur grise, finition mat, à base de résines de butyral de polyvinyle modifié, pigments antioxydants exempts de chromates, pigments de type "extenseur" et dissolvant formulé à base d'un mélange d'hydrocarbures, alcools et dissolvant cétonique, à appliquer à la brosse ou au pistolet sur surfaces métalliques. (matériau) | 0.057 | 13733.94 | 782.83 |
| mt27esp010a | l | Émail en polyuréthane, couleur blanche, finition brillante, à base de résines acryliques hydroxylées, isocyanates aliphatiques, pigments minéraux, pigments organiques et dissolvant formulé à base d'un mélange d'hydrocarbures et dissolvant cétonique, de résistance à la corrosion très élevée, à appliquer au pistolet sur surfaces métalliques. (matériau) | 0.154 | 18633.80 | 2869.61 |
| op00dec010 |  | Décapeur. | 1.000 | 0.00 | 0.00 |
| mo038 | h | Compagnon professionnel III/CP2 peintre. (main-d'œuvre) | 0.784 | 1121.29 | 879.09 |
| mo076 | h | Ouvrier professionnel II/OP peintre. (main-d'œuvre) | 0.156 | 838.14 | 130.75 |
| % | % | Frais de chantier des unités d'ouvrage | 2 % | 4662.28 | 93.25 |
|  |  | Coûts directs |  |  | 4755.53 |
