# Impression antioxydante sur une surface en acier

- Propriété du fichier: CYPE INGENIEROS, S.A.
- Format: FIEBDC-3/2002
- Zone géographique: Bénin
- Devise: XOF
- Coûts indirects: 3.00 %
- Frais généraux: 13.00 %
- Bénéfice: 6.00 %
- TVA: 18.00 %

## F Aménagements et finitions

### FP Peintures

#### FPE Spéciales métal

**FPE180** m² Impression antioxydante sur une surface en acier.
Application manuelle d'une couche d'impression synthétique antioxydante à séchage rapide, couleur grise, finition mat, à base de résines alkydiques, pigments organiques, pigments inorganiques, pigments antioxydants et dissolvant formulé à base d'un mélange d'hydrocarbures (rendement: 0,125 l/m²), sur serrurerie intérieure en acier.
Inclut: Préparation et nettoyage de la surface support. Application d'une couche d'impression.
Critère pour le métré: Surface mesurée selon documentation graphique du Projet, sans décompter les ouvertures, en considérant la surface qu'ils renferment, définie par ses dimensions maximales, sur une seule face.
Critère pour le mémoire: On mesurera la surface réellement exécutée selon les spécifications du Projet, sur une seule face, en considérant la surface qu'ils renferment, définie par ses dimensions maximales.

| Code | U | Désignation | Quantité | Prix | Montant |
|---|---|---|---|---|---|
| mt27pfi200a | l | Impression synthétique antioxydante à séchage rapide, couleur grise, finition mat, à base de résines alkydiques, pigments organiques, pigments inorganiques, pigments antioxydants et dissolvant formulé à base d'un mélange d'hydrocarbures, à appliquer à la brosse, au rouleau ou au pistolet sur surfaces métalliques. (matériau) | 0.125 | 2867.38 | 358.42 |
| mo038 | h | Compagnon professionnel III/CP2 peintre. (main-d'œuvre) | 0.090 | 1121.29 | 100.92 |
| mo076 | h | Ouvrier professionnel II/OP peintre. (main-d'œuvre) | 0.090 | 838.14 | 75.43 |
| % | % | Frais de chantier des unités d'ouvrage | 2 % | 534.77 | 10.70 |
|  |  | Coûts directs |  |  | 545.47 |
