# Protection cathodique du béton armé face à la corrosion

- Propriété du fichier: CYPE INGENIEROS, S.A.
- Format: FIEBDC-3/2002
- Zone géographique: Bénin
- Devise: XOF
- Coûts indirects: 3.00 %
- Frais généraux: 13.00 %
- Bénéfice: 6.00 %
- TVA: 18.00 %

## G Structure et gros oeuvre

### GA Transformations et réparations

#### GAC Traitements de protection d'éléments en béton armé

**GAC040** m² Protection cathodique du béton armé face à la corrosion.
Mortier de ciment avec sable de silice et additifs spéciaux, projeté en 2 couches, jusqu'à atteindre 10 mm d'épaisseur totale, comme revêtement de l'anode de maille de titane, pour la protection cathodique par courant imprimé de structures en béton armé, face à la corrosion, avec des câbles d'alimentation électrique connectés tous les 1,5 m.
Inclut: Nettoyage de la surface support. Mise en place des anodes de maille avec support en plastique. Mise en place des câbles d'alimentation. Projection du mortier. Séchage.
Critère pour le métré: Surface mesurée selon documentation graphique du Projet.
Critère pour le mémoire: On mesurera la surface réellement exécutée selon les spécifications du Projet.

| Code | U | Désignation | Quantité | Prix | Montant |
|---|---|---|---|---|---|
| mt09reh210 | kg | Mortier de ciment avec sable de silice à granulométrie compensée et additifs spéciaux, à projeter sur des anodes à maille dans la protection cathodique des structures en béton armé. (matériau) | 20.000 | 1577.96 | 31559.20 |
| mt09reh211 | m² | Anode à maille de titane d'une pureté de 99%, y compris supports en plastique et câbles d'alimentation électrique connectés tous les 1,5 m. (matériau) | 1.000 | 28010.74 | 28010.74 |
| mo020 | h | Compagnon professionnel III/CP2 construction. (main-d'œuvre) | 0.774 | 1121.29 | 867.88 |
| mo112 | h | Ouvrier d'exécution I/OE2 construction. (main-d'œuvre) | 1.125 | 820.94 | 923.56 |
| % | % | Frais de chantier des unités d'ouvrage | 2 % | 61361.38 | 1227.23 |
|  |  | Coûts directs |  |  | 62588.61 |
