# Hérisson sous dallage, avec granulats recyclés

- Propriété du fichier: CYPE INGENIEROS, S.A.
- Format: FIEBDC-3/2002
- Zone géographique: Bénin
- Devise: XOF
- Coûts indirects: 3.00 %
- Frais généraux: 13.00 %
- Bénéfice: 6.00 %
- TVA: 18.00 %

## G Structure et gros oeuvre

### GB Planchers bas

#### GBH Hérissons

**GBH020** m² Hérisson sous dallage, avec granulats recyclés.
Hérisson sous dallage de 20 cm d'épaisseur, par remplissage et extension en couches d'épaisseur ne dépassant pas 20 cm de granulat recyclé de béton de 40 à 80 mm de diamètre; et compactage postérieur avec un équipement manuel avec plaque vibrante, sur la plateforme homogène et nivelée.
Critère d'évaluation économique: Le prix ne comprend pas l'exécution de la plateforme.
Inclut: Transport et déchargement du matériau de remblai sur site. Extension du matériau de remblai en couches d'épaisseurs uniformes. Humidification ou assèchement de chaque couche. Compactage et nivellement.
Critère pour le métré: Surface mesurée selon documentation graphique du Projet.
Critère pour le mémoire: On mesurera la surface réellement exécutée selon les spécifications du Projet.

| Code | U | Désignation | Quantité | Prix | Montant |
|---|---|---|---|---|---|
| mt01aro010h | t | Granulat recyclé de béton, de granulométrie comprise entre 40 et 80 mm, fourni par camion. (matériau) | 0.512 | 6410.43 | 3282.14 |
| mq01pan010a | h | Chargeuse sur pneus de 120 kW/1,9 m³. (matériel) | 0.013 | 21841.77 | 283.94 |
| mq02rod010d | h | Plaque vibrante à guidage manuel, de 300 kg, largeur de travail 70 cm, réversible. (matériel) | 0.013 | 3469.27 | 45.10 |
| mq02cia020j | h | Camion citerne, de 8 m³ de capacité. (matériel) | 0.013 | 57637.04 | 749.28 |
| mo113 | h | Ouvrier d'exécution I/OE1 construction. (main-d'œuvre) | 0.284 | 807.54 | 229.34 |
| % | % | Frais de chantier des unités d'ouvrage | 2 % | 4589.80 | 91.80 |
|  |  | Coûts directs |  |  | 4681.60 |
