# Réparation du joint de dilatation. Système "PANTALLAX"

- Propriété du fichier: CYPE INGENIEROS, S.A.
- Format: FIEBDC-3/2002
- Zone géographique: Bénin
- Devise: XOF
- Coûts indirects: 3.00 %
- Frais généraux: 13.00 %
- Bénéfice: 6.00 %
- TVA: 18.00 %

## G Structure et gros oeuvre

### GF Fondations

#### GFR Réparations

**GFR010** m Réparation du joint de dilatation. Système "PANTALLAX".
Réparation du joint de dilatation dans un radier, en-dessous de la nappe phréatique. Système "PANTALLAX", constitué de système Injet-Flex, injection de résine hydro-expansive flexible de polyuréthane, hydrophobe, (rendement: 3 kg/m); ouverture de la rainure de 3-5x25 cm; et scellement d'un joint, système Mortar, avec du mortier pour réparation et imperméabilisation, (rendement: 18 kg/m).
Inclut: Implantation. Mise en place des injecteurs. Injection de la résine. Retrait du tube pour injection de résine. Réalisation du rainurage. Application de l'imperméabilisation.
Critère pour le métré: Longueur mesurée selon documentation graphique du Projet.
Critère pour le mémoire: On mesurera la longueur réellement exécutée selon les spécifications du Projet.

| Code | U | Désignation | Quantité | Prix | Montant |
|---|---|---|---|---|---|
| mt15ppi010 | kg | Résine hydro-expansive flexible de polyuréthane, hydrophobe, à viscosité faible, pour système Injet-Flex "PANTALLAX". (matériau) | 3.000 | 9752.54 | 29257.62 |
| mt15ppi020 | U | Injecteur, en acier, de 16 mm de diamètre extérieur. (matériau) | 3.300 | 5069.85 | 16730.51 |
| mt09rev030a | kg | Mortier pour réparation et imperméabilisation de surfaces, système Mortar "PANTALLAX". (matériau) | 18.000 | 679.51 | 12231.18 |
| mq08gel010k | h | Groupe électrogène insonorisé, triphasé, de 45 kVA de puissance. (matériel) | 0.104 | 2609.29 | 271.37 |
| mq03mpi020b | h | Équipement complet pour réalisation des injections de résines expansives à pression. (matériel) | 0.058 | 51868.49 | 3008.37 |
| mo032 | h | Compagnon professionnel III/CP2 poseur de produits imperméabilisants. (main-d'œuvre) | 0.497 | 1121.29 | 557.28 |
| mo070 | h | Ouvrier professionnel II/OP poseur de produits imperméabilisants. (main-d'œuvre) | 0.497 | 838.14 | 416.56 |
| % | % | Frais de chantier des unités d'ouvrage | 2 % | 62472.89 | 1249.46 |
|  |  | Coûts directs |  |  | 63722.35 |
