# Linteau en profilé en acier galvanisé, en façade double paroi

- Propriété du fichier: CYPE INGENIEROS, S.A.
- Format: FIEBDC-3/2002
- Zone géographique: Bénin
- Devise: XOF
- Coûts indirects: 3.00 %
- Frais généraux: 13.00 %
- Bénéfice: 6.00 %
- TVA: 18.00 %

## G Structure et gros oeuvre

### GL Linteaux

#### GLA Acier

**GLA060** U Linteau en profilé en acier galvanisé, en façade double paroi.
Linteau en profilé en acier galvanisé, de 10+4,8+9,5 cm de largeur, 14 cm de hauteur et 90 cm de longueur, appuyé sur une couche de mortier de ciment, confectionné sur chantier, dosage 1:5, en façade double paroi constituée d'une contrecloison d'entre 10 et 11,5 cm d'épaisseur, lame d'air d'entre 5 et 6,5 cm d'épaisseur et couche extérieure allant jusqu'à 12 cm d'épaisseur. Comprend le profilé d'arrêt en PVC, couleur à choisir.
Inclut: Nettoyage et préparation du plan d'appui. Implantation du niveau d'appui du linteau. Mise en place et fixation provisoire du linteau. Aplomb et nivellement.
Critère pour le métré: Nombre d'unités prévues, selon documentation graphique du Projet.
Critère pour le mémoire: On mesurera le nombre d'unités réellement exécutées selon les spécifications du Projet.

| Code | U | Désignation | Quantité | Prix | Montant |
|---|---|---|---|---|---|
| mt20dah040aa | U | Profilé en acier galvanisé, de 10+4,8+9,5 cm de largeur, 14 cm de hauteur et 90 cm de longueur, pour façade double paroi constituée d'une contrecloison d'entre 10 et 11,5 cm d'épaisseur, lame d'air d'entre 5 et 6,5 cm d'épaisseur et couche extérieure allant jusqu'à 12 cm d'épaisseur. (matériau) | 1.000 | 22390.28 | 22390.28 |
| mt24pfg010 | m | Profil d'arrêt en PVC, couleur à choisir. (matériau) | 0.900 | 921.79 | 829.61 |
| mt08aaa010a | m³ | Eau. (matériau) | 0.006 | 1132.51 | 6.80 |
| mt01arg005a | t | Sable de carrière, pour mortier confectionné sur le chantier. (matériau) | 0.002 | 11948.91 | 23.90 |
| mt08cem000a | kg | Ciment gris en sacs. (matériau) | 0.300 | 82.30 | 24.69 |
| mq06hor010 | h | Bétonnière électrique avec une capacité de gâchage de 160 l. (matériel) | 0.006 | 1672.40 | 10.03 |
| mo020 | h | Compagnon professionnel III/CP2 construction. (main-d'œuvre) | 0.292 | 1121.29 | 327.42 |
| mo113 | h | Ouvrier d'exécution I/OE1 construction. (main-d'œuvre) | 0.558 | 807.54 | 450.61 |
| % | % | Frais de chantier des unités d'ouvrage | 2 % | 24063.34 | 481.27 |
|  |  | Coûts directs |  |  | 24544.61 |
